# Sanierung von Abwasserpumpwerken in Lübben
Angebotsaufforderung (GAEB 90, DA83)
DV-Nummer: 2325
Währung: EUR
Auftraggeber: Stadtentwässerung Lübben (Spreewald), Puschkinstraße 5a, 159

## Schacht-in-Schachtsanierung
Datum: 17.07.26

### Titel 01 Baustelleneinrichtung und Sonstiges

#### Bereich 01.01 Baustelleneinrichtung

*Hinweis*
Erforderliche Abstimmungen des Bauausführenden im
Rahmen der Angebotserarbeitung durch den Bieter und im
Zusammenhang der Bauausführung durch den Ausführenden
mit dem Auftraggeber

Wir empfehlen, nachfolgende für die Sicherheit und für
das Funktionieren der Demontage und des Rückbaues
notwendigen Abstimmungen, durch den Bieter im Rahmen
der Angebotserarbeitung mit dem Auftraggeber
durchzuführen:

1. Aufstellung des Baustelleneinrichtungsplanes durch
den Bauausführenden,

2. Berücksichtigung und Nachweis der Einhaltung der
Bestimmung des Brand- und Explosions-schutzes im
Rahmen der Bauausführung, sowie Ausweisung der dafür
erforderlichen Maßnahmen, insbesondere unter

3. Aufstellung eines Flucht- und Evakuierungsplanes
durch den Bauausführenden,

4. Festlegung der Lager- und Demontageflächen unter
Berücksichtigung des zu erhaltenden Baumbestandes am
Standort des Abwasserpumpwerkes, sowie der weiter zu
nutzenden Anlageteile durch den Bauausführenden,

5. Erarbeitung eines Planes zur Zwischenlagerung der
Abfall- und Schadstoffe durch den Bauaus-führenden,
wobei zu beachten ist, dass hierfür im Bereich des
Abwasserpumpwerkes keine Flächen verfügbar sind,

6. Klärung der Sicherstellung von Löschwasser durch
den Bauausführenden,

7. Klärung und Nachweis der Einhaltung der
Anforderungen des Emissionsschutzes bei der Ausführung
der Abbrucharbeiten,

8. Klärung der Möglichkeiten der
Trinkwasserbereitstellung und der
Baustrombereitstellung unter
Nutzung der bestehenden medientechnischen Versorgung
durch den Bauausführenden mit dem Auftraggeber,

9. Abstimmung der Handlungen des Bauausführenden mit
dem Auftraggeber unter Berücksichti-gung der benachbart
liegenden Bebauung, sowie der weiter zu nutzenden
Teile des
Bauwerkes,

10. Vorlage der Abbruchtechnologie durch den Bieter
mit seinem Angebot,

Die Ergebnisse sind durch den Bieter im Angebot zu
berücksichtigen, in das Angebot einzukalkulieren und
durch das mit der Bauausführung beauftragte
Unternehmen im Zuge der Bauausführung zwingend
umzusetzen.

**01.01.10 Baustelle einrichten u. komplett vorhalten**
Geräte, Werkzeuge und sonstige Betriebsmittel, die zur
vertragsmäßigen Durchführung der Bauleistung
erforderlich sind, auf die Baustelle bringen,
bereitstellen und, soweit der Geräteeinsatz nicht
gesondert berechnet wird, betriebsfertig aufstellen
einschl. der dafür notwendigen Arbeiten.
Die erforderlichen festen Anlagen herstellen. Baubüros,
Unterkünfte, Werkstätten, Lagerschuppen und dgl. soweit
erforderlich antransportieren, aufbauen und einrichten.
Strom-, Wasser-, Fernsprechanschluss sowie
Entsorgungseinrichtungen und dgl. für die Baustelle,
soweit erforderlich herstellen.
Bei Bedarf Zufahrtswege zur Baustelle sowie Lagerplätze
sonstige Platzbefestigungen und Wege im Baustellenbereich anlegen einschl. Behelfszufahrten und Übergänge
für Grundstücke im Baubereich.
Flächen eigenständig beschaffen.
Kosten für Vorhalten, Unterhalten und Betreiben der
Geräte, Anlagen und Einrichtungen einschl. Mieten,
Pacht, Gebühren und dgl. werden mit dieser Pauschale
vergütet.
Öffentliche Straßen sind vom Schmutz sauberzuhalten.
Bei Staubbelästigungen sind Befeuchtungen der
betreffenden Stellen vorzusehen
Soweit nicht für bestimmte Leistungen (z.B.
Bedarfsleistungen) für das Einrichten der Baustelle
gesonderte Positionen im Leistungsverzeichnis enthalten
sind, gilt die Pauschale für alle Leistungen dieses
Leistungsverzeichnisses.

Baustelleneinrichtung über die gesamte Bauzeit
vorhalten, für alle Leistungen.
Menge: 1,000 psch

**01.01.20 Baustelle räumen**
Baustelle von allen Geräten, Anlagen, Einrichtungen und
dgl. räumen.
Benutzte Flächen und Wege entsprechend dem
ursprünglichen Zustand ordnungsgemäß herrichten.
Verunreinigungen beseitigen.
Nach Räumung der Baustelle hat der AN Bescheinigungen
der privaten bzw. öffentlichen Grundstückseigentümer
vorzulegen, die den AN von Forderungen jeglicher Art
entlasten.
Soweit nicht für bestimmte Leistungen (z. B.
Bedarfsleistungen) für das Räumen der Baustelle
gesonderte Positionen im Leistungsverzeichnis enthalten
sind, gilt die Pauschale für alle Leistungen dieses
Leistungsverzeichnisses.
Menge: 1,000 psch

#### Bereich 01.02 Verkehrssicherung

**01.02.10 Verkehrssicherung der Baustelle**
Verkehrssicherungseinrichtungen entlang der Baustelle
nach den Vorschriften der StVO und in Abstimmung mit
den zuständigen Behörden mit den erforderlichen
Verkehrs- und Hinweiszeichen, Schutz- und Sicherheitseinrichtungen aufbauen, betreiben, vorhalten, umsetzen
und abbauen, einschließlich aller Maßnahmen zur
Gewährleistung und Regelung des Anliegerverkehrs
während der Baudurchführung.
einschl. Einholen einer verkehrsrechtlichen Anordnung
beim zuständigen Straßenverkehrsamt.
Der Antrag ist spätestens 10 Arbeitstage vor Beginn der
Verkehrseinschränkung mit der Zustimmung des
Straßenbaulastträgers einzureichen.
In die Position sind alle damit in Verbindung stehenden
Aufwendungen, wie
telefonische und örtliche Abstimmungen mit dem
Straßenverkehrsamt, der Stadt Cottbus und dem AG
Erstellen eines Beschilderungsplanes
Einholen der erforderlichen Genehmigungen, einschl.
anfallende Gebühren.
Erstellung und Einreichung Verkehrszeichenplan für die
Arbeitsstellensicherung in Anlehnung an Regelplan B
I/17
(Vollsperrung)
Beantragung der verkehrsrechtlichen Anordnung, einschl.
Gebühren.
Verkehrszeichen und Verkehrseinrichtungen
(Absperrgeräte,
Warnleuchten und Aufstellvorrichtungen) betriebsfertig
aufbauen, vorhalten, Kontrolle, Wartung,
Instandsetzung und
Abbau sind einzurechnen.
Die Leistung wird pauschal vergütet.
Menge: 1,000 psch

**01.02.20 Einholen Schachtscheine - Koordinierung Versorgungsträger**
Aufwendungen für das Einholen der Schachtscheine und
die Koordinierungsleistungen mit den
Versorgungsträgern.

Der Auftragnehmer hat dabei die Aufgabe, mit dem
Versorgungsträger alle notwendigen Abstimmungen, die im
Rahmen der Baumaßnahme erforderlich sind, zu treffen.
Menge: 1,000 psch

#### Bereich 01.03 Beweissicherung

**01.03.10 Beweissicherungsverfahren, Bietereintrag**
für bestehende Bauwerke, Grundstücke, Einfriedungen,
Anlagen usw. durch ein zugelassenes, anerkanntes
Unternehmen vor Beginn der Bauarbeiten vornehmen.
Je Beweissicherung ist ein Protokoll anzufertigen,
einschließlich Lieferung und Bereitstellung aller
Materialien wie z.B. Foto, Video, Gipsplomben.
Übergabe der Dokumentation an AG. Die Protokolle über
den Zustand bzw. über Schäden an Gebäuden und Bauwerken sind von allen Beteiligten gegenzuzeichnen.
Vorhandene Risse sind mit Gipsmarken zu versehen und
zu kontrollieren. Nach Abschluss der Baumaßnahme
protokollarische Freistellung durch die Beteiligten
herbeiführen und Gipsmarken entfernen.
Die Leistung ist von einem Bausachverständigen
durchzuführen.

Büro Bausachverständiger:'......................'
Menge: 1,000 psch

**01.03.20 Beweissicherungsverfahren / Nachschau**
Beweissicherungsverfahren / Nachschau:
Eine abschließende Nachschau und Kontrollmessung nach
Beendigung der Baumaßnahme ist zusammen mit den
Grundstückspächtern, Grundstückseigentümern und
anderen Betroffenen durchführen.
Über die Begehung ist ein Protokoll der vorgefundenen
Zustände anzufertigen.
Für die Beseitigung aller durch den AN verursachten
Schäden hat der AN im Rahmen seiner Obhutspflicht
aufzukommen.
Menge: 1,000 psch

**01.03.30 Grenzsteine und amtlichen Festpunkte sichern**
Die sich im Baubereich befindenden Grenzsteine,
Polygonpunkte und amtlichen Festpunkte sind nach Wahl
des AN über den gesamten Bauzeitraum zu sichern, so
dass seine Lage und Höhe unverändert bleibt.
Einzurechnen sind ggf. erforderlich werdende
Handschachtung sowie eingesetzte Materialien zur
Sicherung.
Bei nicht zu umgehender Demontage von Grenzsteinen ist
die örtliche Bauleitung zu verständigen.
Menge: 1,000 St

#### Bereich 01.04 Vermessung und Bestandsunterlagen

*Hinweis*
Die Vermessungsleistungen sind gemäß
den Vorgaben des AG auszuführen.
Detaillierte Angaben zur Symbolik, Beschriftung usw.
werden
mit Auftragserteilung übergeben

**01.04.10 Höhenfestpunkt im Baufeld**
von einem Vermessungsbüro herstellen lassen und über
die die Bauzeit  vorhalten, ständig sichern, vor- und
unterhalten, einschließlich aller Materialien und
Kosten.
Menge: 1,000 St

**01.04.20 Bestandsmessung**
Nach Fertigstellung der Maßnahme ist eine
Schlussvermessung durch einen Öffentlich bestellten
Vermessungsingenieur durchzuführen. Die Unterlagen
müssen von der Bauleitung anerkannt werden.
Grundlage ist die DIN 2425, die Richtlinie für die
Anlage von
Straßen (RAS), Teil 1 und 2, Vermessung, die DIN 18702,
Zeichen für Vermessungsrisse, großmaßstäbliche Karten
und
Pläne, die DIN 2425, Planwerke für die
Versorgungswirtschaft,
 die Wasserwirtschaft und für Fernleitungen,
das DVGW-Regelwerk: GW 120 sowie GW 315 und
die Baufachliche Richtlinie Vermessung (BFR-Verm)
Diese Grundlagen können im Bedarfsfall durch spezielle
Zeichenvorschriften des betreffenden Auftraggebers
ergänzt werden.
Einzumessen sind in Lage und Höhe die neuen
Rohrleitungen,
der sanierte Sammelraum, die Lüftungsanlage.
Angabe von Rohrsohlen oder ROK, Material, Dimension
im Pumpen- und Sammelschacht einschl. Schachtdeckel,
sowie die Außenanlagen einschl. Zaun.

An den Auftraggeber sind sowohl eingenordete
Bestandspläne im Maßstab 1:50 als Papierplot,
als auch digitale Bestandsunterlagen, georeferenziert
in Nord-Süd-Richtung, auf Windows-PC lesbarem
Datenträger
(CD, DVD) als DWG-File und als PDF-File mit dem
Abschluss der Baumaßnahme zu übergeben.
Menge: 1,000 psch

**01.04.30 Dokumentation**
Dokumentationen sind 2-fach je in einer Mappe
zusammenzustellen.
Mindestinhalt:
Bestand, einschl. Rohrleitungspläne und
Gebäuderisse (ergänzend)
Fachunternehmererklärung / Zertifikate
Bauleitererklärung (Bestätigung, dass das Bauvorhaben
den Regeln der Technik entsprechend ausgeführt wurde.),
Protokolle der Fremd- und Eigenüberwachung (z. B.
Verdichtungsnachweise für die Baugrubenverfüllung),
Lieferscheine und Materialzertifikate der eingebauten
Materialien.
Schweißprotokolle
Druckprüfprotokolle der Dichtheitsprüfungen
Entsorgungsnachweise
Statische Nachweise

Der Auftragnehmer (AN) erstellt digitale Fotos als
Fotodokumentation.
Die Unterlagen sind entsprechend den Anforderungen des
AG zu erstellen und 2-fach in Papierform sowie
digital (DVD) zu übergeben.
Menge: 1,000 psch

### Titel 02 Bauleistungen

#### Bereich 02.01 Oberflächenaufbruch und -wiederherstellu

**02.01.10 Baufeldfreimachung**
Baufeldfreimachung:
Wild- und Aufwuchs entfernen, Sträucher
zurückschneiden.
Menge: 1,000 Psch

**02.01.20 Zuwegung Asphalt mit Unterbau aufnehmen**
Zuwegung Asphalt aufnehmen, einschl.
Unterbau bis 30 cm Stärke, Abbruchgut laden, von der
Baustelle entfernen und einer Weiterverwertung
zuführen.
Gebühren einkalkulieren.
Belege über die Weiterverwertung mit Angaben zu Art
und Ort sind der Bauüberwachung des Auftraggebers zu
übergeben.
Menge: 4,000 m²

**02.01.30 Oberboden mit Vegetation aufnehmen, zwischenlagern**
ca. 20 cm stark, abtragen und im Baufeld jedoch
abseits des unmittelbaren Baugeschehens zum
Wiedereinbau zwischenlagern.
Oberbodenmieten unterhalten. Alle Transporte
einkalkulieren.
Nicht wiederverwendbaren Boden, Unrat usw. laden, von
der Baustelle entfernen und einschließlich aller
Transporte einer Weiterverwendung/Entsorgung zuführen,
Gebühren einkalkulieren. Belege über die
Weiterverwertung/Entsorgung mit Angaben zu Art und Ort
sind der Bauüberwachung des Auftraggebers zu übergeben.
Menge: 10,000 m²

**02.01.40 Feinplanum herstellen**
als Streifen bzw. in Einzelflächen,
in vorgeschriebenem Gefälle und gem. ZTVE- StB
verdichten (Proctordichte >= 100 %).
Auf dem Planum ist ein Verformungsmodul Ev2 > 45 MN/m2
nachzuweisen.
Der Nachweis ist dem Bauleiter des AG zu übergeben.
Kleinstflächen außen und im Gebäude
Menge: 4,000 m²

**02.01.50 Schottertragschicht 0/32, 15-28 cm herstellen**
Schottertragschicht herstellen.
Baustoffgemisch 0/32.
Verdichtungsgrad/Verformungsmodul 80 MPa.
Einbaudicke 28 cm außen, 15 cm im Gebäude
Baustoffgemisch aus natürlichen Gesteinskörnungen
Ungleichförmigkeitszahl U mindestens 13. Die Filterstabilität gegenüber dem Bettungsstoff muss eingehalten
werden.
Menge: 1,000 m³

**02.01.60 Einfassungspflasterung**
Pflastersteine aus Beton nach DIN EN 1338, Qualität DI,
Betonrechteckpflastersteine 100 x 200 x 80 mm,
Farbe: grau, Verlegung im Läuferverband in 3 cm Beton
C 20/25, verfugen mit polymermodifiziertem Mörtel oder
Beton.
Der erhöhte Aufwand an Schneid- und Anpassarbeiten und
die Erschwernisse aufgrund der Anpassung an die
Schachtabdeckung und das Belüftungsrohr sind
einzukalkulieren.
Menge: 1,000 m²

**02.01.70 Beton-Tiefborde 8x25 cm einbauen**
Beton-Tiefbordsteine nach DIN EN 1340, Qualität DIU,
liefern und in kurzen Längen an Einzelstandorten in
geraden Strecken und Radien, mit Rückenstütze und
Betonbettung aus Beton C 20/25 nach DIN EN 206-1/DIN
1045-2, Betonbettung 20 cm stark, Rückenstütze 10 cm
stark,
höhengerecht nach Schnur mit enger Fuge, eingepasst in
vorhandene Bordreihe versetzen, einschließlich aller
Erdarbeiten (Aushub und spätere Hinterfüllung),
Lieferung des Betons und aller Anpassarbeiten.
Menge: 4,000 m

**02.01.80 Asphalt-Tragdeckschicht herstellen**
Menge: 4,000 m²

**02.01.90 Oberboden von Miete andecken**
Oberboden vom Zwischenlager antransportieren,
Streifen und kleine Flächen an Einzelstandorten
im Bereich von Baugruben mit einer Oberbodenschicht andecken (im Bereich Rasenflächen ca. 20 cm
stark, im Bereich Anpflanzungen ca. 30 cm stark).
Rohplanum nach Oberbodenauftrag herstellen.
Menge: 1,000 m³

**02.01.100 Oberboden liefern und andecken**
Oberboden liefern und andecken (ca. 20 cm
stark), Rohplanum nach Oberbodenauftrag herstellen.
Menge: 2,000 m³

**02.01.110 Raseneinsaat durchführen**
Fläche sauber nacharbeiten,
Feinplanum herstellen, Fläche anwalzen und nachebnen.
Nochmals anfallende Steine, Wurzeln, Unrat usw. sind zu
entfernen.
Der Samen ist mit 20 g/ m2 bei gleichzeitiger Düngung
mit 100 g/m2 organischem Dünger gleichmäßig
auszustreuen, kreuzweise einzuigeln und anzuwalzen.

Graszusammensetzung:
Regel-Saatgutmischung Landschaftsrasen B
für extreme Trockenlagen, alkalische Boeden,
RSM 7.2.2, mit Kräutern
in einem Arbeitsgang,
Saatgutmenge 20 g/m2,
Abrechnung in der Abwicklung.
Menge: 20,000 m²

#### Bereich 02.02 Vorbereitungs- und Abbrucharbeiten

*Hinweis*
Hinweis Abbrucharbeiten

Die Abbruchmaterialien sind getrennt nach folgenden
Baustoffen zu entsorgen:
- Betonbruch
- Bewehrungsstahl
- Stahlschrott
- Gusschrott
- Kunstoffe (PE, PVC usw.)

Allgemeine Anforderungen

Vom Bieter ist die Durchführungsplanung für die
Demontage- und Abbruchleistung zu erarbeiten. Vor
Angebotsabgabe sind die Gegebenheiten vor Ort zu
prüfen.

Anforderungen an Geräte und Hilfseinrichtungen des
Bauunternehmens und Sicherheitsbestimmungen:
- Für die Abbrucharbeiten ist eine erschütterungsarme
Bautechnologie zu wählen,
  um den verbleibenden Baukörper zu schonen.
- Der Bieter ist verantwortlich für die Wahl der
Baustelleneinrichtung mit den
  notwendigen Abbruch- und Demontagegeräten,
Hilfsgerüsten, Sicherheitseinrichtungen, Be- und Entlüftungen usw..
- Weiterhin ist er für die Durchsetzung der
einschlägigen Vorschriften, die Sicherheit
  des Personals, die Sicherheit benachbarter Anlagen
usw. betreffend,
  eigenverantwortlich zuständig.
- Die Abbrucharbeiten sind von fachlich geeigneten
Aufsichtspersonen zu leiten.
  Diese müssen die vorschriftsmäßige Durchführung der
Arbeiten gemäß VBG 37
  " Bauarbeiten" und ZH 1/514 "Abbrucharbeiten"
gewährleisten.

Auf der Grundlage der Untersuchung des baulichen
Zustandes muss eine schriftliche Demontage- und
Abbruchanweisung auf der Baustelle vorliegen. Sie
muss die Demontage- und Abbruchtechnologie, den Ablauf
der Arbeiten und alle erforderlichen
sicherheitstechnischen Angaben enthalten (§§ 44 (2), 3
(1) ArbstättV i.V.m. § 20 VBG 37 und ZH 1/514).

Abstimmung mit dem Bauherren (Bauleiter)

Nachfolgende für die Sicherheit und für das
Funktionieren der Demontage und des Rückbaues
notwendigen Abstimmungen sind durch den Bauunternehmer
mit
dem Auftraggeber vorzunehmen:

Baustelleneinrichtungsplan des Bauunternehmens
Maßnahmen zum Brand- und Explosionsschutz
Flucht- und Evakuierungsplan (hier nicht zutreffend)
Festlegung von Lager- und Demontageflächen
Zwischenlagerung und Entsorgung von Abfall- und
Schadstoffen
Sicherstellung von Trink- und Löschwasser sowie
elektrischer Strom
Sicherstellung der Abschaltung aller Leitungen der
bestehenden Ver- und Entsorgung des Bauwerkes
Handlungen im Bereich benachbarter Bebauung (hier nicht
zutreffend)

Umgang mit Abfall- und Schadstoffen und asbesthaltigen
Produkten

Asbesthaltige Produkte sind vor Beginn der
Abbrucharbeiten
entsprechend TRGS 519 zu entfernen und geordnet zu
entsorgen (GefStoffV).
Für den Umgang mit Abfall- und Schadstoffen gilt
grundsätzlich, dass diese Stoffe im geforderten Umfang
vor
Beginn der Demontage- und Abbrucharbeiten von den
Bauwerken zu entfernen sind.
Abbrucharbeiten asbesthaltiger Produkte müssen unter
ständiger Aufsicht eines Sachkundigen gemäß TRGS 519
durchgeführt werden.
Festgebundene asbesthaltige Produkte erfordern
dieSachkunde eines Aufsichtsführenden gemäß TRGS 519
Anlage 4.
Außerbetriebnahme und Rückbau der E-Anlage ist nicht
Bestandteil dieses Leistungsverzeichnisses

**02.02.10 Außerbetriebnahme des Pumpwerkes**
Die Außerbetriebnahme des Pumpwerkes wird durch den AG
bzw. Betreiber durchgeführt und muss lediglich
koordiniert
werden.
Menge: 1,000 Psch

**02.02.20 Rückbau von Einbauten im Pumpenraum**
Einstiegsleiter mit Rückenschutz
Belüftungsrohre, einschl. Deckendurchführung und
Befestigungen,
Konsole der Radarsonde
Halterungen der Rohrleitungen und Kabel
komplett zurückbauen und entsorgen
Abbruchgut laden, von der Baustelle entfernen und einer
Weiterverwertung zuführen. Gebühren einkalkulieren.
Belege über die Weiterverwertung mit Angaben zu Art
und Ort
sind der Bauüberwachung des Auftraggebers zu übergeben.
Menge: 1,000 Psch

**02.02.30 Ausbau der Lüftungsanlage**
Lüfter, Konsole, flexible Rohrleitung mit Halterungen.
Abbruchmaterial getrennt nach Materialart laden, von
der Baustelle entfernen und einer Weiterverwertung
zuführen.
Gebühren einkalkulieren. Belege über die
Weiterverwertung mit Angaben zu Art und Ort sind der
Bauüberwachung des Auftraggebers zu übergeben.
Menge: 1,000 St

**02.02.40 Entleeren des Sammelraumes**
Abwasser (max. 3 m3) absaugen und fachgerecht nach
Abstimmung mit dem Betreiber auf der Kläranlage
Pritzerbe-Fohrde entsorgen.
Gebühren einkalkulieren. Belege über die Entsorgung mit
Angaben zu Art und Ort sind der Bauüberwachung des
Auftraggebers zu übergeben.
Menge: 1,000 psch

**02.02.50 Behälterreinigung**
nach Rückbau der Einbauten sind die
Schlammablagerungen im Sammelraum
manuell zu entfernen und fachgerecht entsorgen.
Gebühren einkalkulieren. Belege über die Entsorgung mit
Angaben zu Art und Ort sind der Bauüberwachung des
Auftraggebers zu übergeben.
Menge: 1,000 psch

**02.02.60 Rückbau Abwassersammelbehälter aus Stahl**
laden, von der Baustelle entfernen  und einer
Weiterverwertung
zuführen.
Die Entsorgungsgebühren sind einkalkulieren.
Belege über die Weiterverwertung  mit Angaben zu Art
und Ort sind der Bauüberwachung des Auftraggebers zu
übergeben.
Menge: 1,000 St

**02.02.70 Abbruch Betondecke**
*** Grundposition ZZ 001.0
Rückbau der Betondecke nach Rückbau der
Schachtabdeckung durch Betonschneiden der Fuge zur
Schachtwand, einschl. Schutz des Sammelraums vor
Beschädigung.
Abbruchtechnologie nach Wahl des AN.
Abbruchgut laden, von der Baustelle entfernen und einer
Weiterverwertung zuführen. Gebühren einkalkulieren.
Belege über die Weiterverwertung mit Angaben zu Art
und Ort sind der Bauüberwachung des Auftraggebers zu
übergeben.
Menge: 1,000 St

#### Bereich 02.03 Wasserhaltungsarbeiten

*Hinweis*
Hinweis Wasserhaltungsarbeiten

Eine aktuelle Baugrunduntersuchung liegt nicht vor, die
Grundwasserverhältnisse sind im beiliegenden, alten
Baugrundgutachten dargestellt. Das Gutachten ist dem LV
beigefügt.
für die Sanierung des Sammelraumes ist keine GWA
vorgesehen, da ein Eindringen von Grundwasser im
Vorfeld
der Baumaßnahme nicht feststellbar war.
Grundwasserstand (erkundet 1966 bei ca. 1,72 m unter
GOK)
siehe Baugrundgutachten, höherer Grundwasserstand

Auf Grund der Arbeiten am Pumpenschacht zur Einführung
des
Überpumpbetriebes bis knapp unter dem angenommenen
Grundwasserspiegel ist nur lokal eine offene GWA
vorgesehen.

Der Bieter ist verpflichtet, für die Hebung des
Grundwassers
und die Einleitung des gehobenen Grundwassers in die
Vorflut
die wasserrechtliche Erlaubnis auf der Grundlage der
von ihm
zu erarbeitenden Antragsunterlagen einzuholen.
Die gehobene Grundwassermenge ist zu messen.

Hebe- und Einleitgebühren sind einzukalkulieren.

Schäden, die aufgrund der Wasserhaltung an Gebäuden
und Baukörpern entstehen, gehen zu Lasten des
Auftragnehmers.

Es wird insbesondere auf die DIN 18305 hingewiesen.

Für eine einwandfreie und sichere Ableitung des
geförderten
Grundwassers bis zur Vorflut hat der AN zu sorgen.

Es sind dieGerätestunden einschließlich Bedienung,
Betriebsmittel, Beseitigung von Pumpen, elektr.
Anschlüssen,
Anschluss zur Vorflut einschließlich Leitungen,
Sicherungen
und Verkehrssicherungen auf- und abbauen und vorhalten,
Herstellung von Pumpensümpfen, Wassermengenmess- und
Zähleinrichtungen für die Messung
von Grundwasser, sowie das Warten, Vorhalten,
Überwachen
und Betreiben der gesamten Wasserhaltungsanlagen und
die
Vorhaltung eines Notstromaggregates und der Abbau der
Anlage einzukalkulieren.

Alle vorgenannten Arbeiten und Leistungen sind in die
Einheitspreise einzukalkulieren und werden nicht
gesondert
vergütet.

Bei der Bauausführung sind durch den Bauausführenden
im Hinblick auf den Maschineneinsatz die 32.
Bundesemissionsschutzverordnung und das
Landesemissionsschutzgesetz des Landes Brandenburg zu
beachten und die darin enthaltenen Forderungen und
Vorgaben zwingend einzuhalten.

**02.03.10 Wasserhaltung für Baugrube Überpumpbetrieb**
für den Einbau des MID-Schachtes und die Herstellung
des
Anschlusses an die Druckleitung einschließlich aller
Nebenarbeiten
Tiefe Schachtsohle einschl. Unterbau: ca. 2,70
Tiefe Rohrsohle: ca. 1,60 m unter GOK
Grundwasserstand (erkundet 01/2026 bei ca. 1,65 m unter
GOK) siehe Baugrundgutachten, höherer Grundwasserstand
in Abhängigkeit von Witterung und Jahreszeit möglich.
Ableitung nach Abstimmung mit dem Eigentümer in den
die vorhandene Druckleitung DA 180 PE
Den Einbau von Formstücken und Armaturen
einkalkulieren.
Abstimmung mit dem Überpumpbetrieb ist erforderlich
(gemeinsame Einbindung.
Ableitungslänge ca. 10 m
einschließlich aller Sicherungs- und
Verkehrssicherungsmaßnahmen.
Lärmschutzmaßnahmen für die Nachtstunden beachten!
Sonst wie Hinweis.
Tiefe Baugrube bis Planum: bis 3,0 m
Menge: 1,000 St

#### Bereich 02.04 Überpumpbetrieb

**02.04.10 Rückbau Schachtabdeckung**
Rückbau Betonkonus DN 1000, inkl. Auflagering und
Schachtabdeckung,
Schachtdeckel aus Guss zum Wiedereinbau
zwischenlagern,
übriges Abbruchgut laden, von der Baustelle entfernen
und
einer Weiterverwertung zuführen.
Gebühren einkalkulieren.
Belege über die Weiterverwertung mit Angaben zu Art
und Ort sind der Bauüberwachung des Auftraggebers zu
übergeben.
Menge: 1,000 St

**02.04.20 bauzeitliche Sicherung Schacht**
Schachtdeckel, rund D=625 mm aus Guss
oder BEGU herausheben, zwischenlagern und wieder
einbauen, Schacht sichern mit provisorischer Abdeckung
und Schutzeinrichtung
Menge: 1,000 St

**02.04.30 Absperrblase DN 200 mit Druckkontrolle**
Absperrblasen für DN 200 Stz. liefern, im Zulaufschacht
in den vorhandenen Abwasserkanal einsetzen
über die Dauer der Bauzeit vorhalten und
vor Inbetriebnahme zurückbauen
einschl. aller dafür erforderlichen Leistungen
Einbautiefe ca. 3,75 m
Menge: 1,000 St

**02.04.40 Kompaktpumpenanlage für Überpumpbetrieb**
Liefern einer kompletten Überpumpanlage mit 2 Pumpen
mit Sauganschluss (davon 1 St. Reserve) zum Überpumpen
des Schmutzwassers für die Dauer der Sanierungsarbeiten
des Sammelraumes.
Die notwendigen provisorischen Rohrleitungen, Armaturen
und Formstücke sind zu liefern, ein- und wieder
auszubauen
und verbleiben nach Abschluss der Arbeiten im Eigentum
des AN
Die Stromversorgung ist komplett vom AN zu erbringen.
Einzukalkulieren sind ebenfalls alle
Sicherungsmaßnahmen.
Der Überpumpbetrieb erfolgt aus dem vorhandenen
Schacht mittels Saugleitung.
Witterungseinflüsse sind zu berücksichtigen.
Der Antransport, Aufbau, das Warten, Vorhalten,
Überwachen und Betreiben der gesamten Anlage
einschließlich eines Notstromaggregates und der
Sicherungen in ununterbrochenem Tag- und Nachtbetrieb,
einschl.
Besetzung mit dem erforderlichen Fachpersonal, sowie
alle
Zuschläge für Überstunden, Nacht-, Sonn- und
Feiertagsarbeit und der Abbau und Abtransport der
gesamten Anlage einschließlich des Notstromaggregates
und der Sicherungen sind ebenso, wie alle notwendigen
Nebenarbeiten und Erschwernisse in den EP
einzukalkulieren.

Überpumpen vom letzten Kontrollschacht 16-300074-130
in die
vorhandene Druckleitung am neu geplanten späteren
Anschluss vom Pumpwerk.
Die Arbeiten sind entsprechend zu koordinieren

Länge Druckleitung: ca. 10 m
Überpumpmenge:  ca. 36 m³/h
Förderhöhe:  ca. 6 m

Nach Beendigung des Überpumpbetriebes Rückbau
derAnlage.
Menge: 1,000 Psch

**02.04.50 Einsatz Saugwagen**
Einsatz eines Saugwagen zur Entsorgung des anfallenden
Abwassers für die Zeit der Außerbetriebnahme der
Abwasserdruckleitung bis zur Inbetriebnahme des
Überpumpbetriebes
Menge: 1,000 Psch

**02.04.60 Schachtkonus, Ausgleichsring erneuern**
Schachtkonus, Ausgleichsring erneuern
bestehend aus
Schachthals mit Muffe, Typ 2, nach DIN EN 1917 - DIN V
4034-1, für SLW 60, einschließlich Dichtmittel, Bauhöhe
600 mm.,
Eingebaute Sicherheitssteigbügel aus Edelstahl,
kunststoffummantelt nach DIN 1212 E, wie Bestand
verschiebesicherer Ausgleichs- und Auflagering, Typ 2,
nach DIN EN 1917-DIN V 4034-1, für SLW 60, Bauhöhe 60,
80 oder 100 mm, nach Feststellung vor Ort.
Menge: 1,000 St

**02.04.70 Schachtabdeckung aus Guss wieder einsetzen**
Schachtabdeckung Klasse D 400 aus Rückbau
oberflächenbündig auf Vorpos. wieder einbauen.
Menge: 1,000 St

#### Bereich 02.05 Erdarbeiten

**02.05.10 Kabelgraben**
Kabelgraben für die Verlegung von Kabeln, Erder oder
Schutzrohr in der erforderlichen Breite (bis 0, 4 m
breit) und in einer mittleren Tiefe von 0, 8 m in Boden
der Bodenklasse 3 - 5 nach DIN 18300 herstellen.
Kabelgraben mit einem 10 cm dicken Sandbett versehen,
nach Verlegung des Kabels weitere 20 cm Sand
einbringen, alles gut verdichten, Trassenband liefern
und einbringen, mit Aushubboden restlos verfüllen.
Der erforderliche steinfreie Sand ist mitzuliefern. Der
übrig bleibende Aushubboden ist auf dem Gelände
einzuplanieren.
Menge: 20,000 m

**02.05.20 Bodenaushub für Querschläge**
Bodenaushub für Querschläge bzw. für das Aufsuchen
vorh. Leitungen und Kabel in Handschachtung durchführen
und wieder verfüllen sowie ordnungsgemäß verdichten,
sonst wie Vorbemerkungen.
Menge: 5,000 m3

**02.05.30 Erdstoffaustausch mit Abtransport**
für den Einbau im Rohr- bzw. Kabelgraben ungeeigneten
Erdstoff nach dem Aushub laden, von der Baustelle
entfernen und einer Weiterverwertung zuführen.
Gebühren einkalkulieren. Belege über die Entsorgung
mit Angaben zu Art und Ort der Weiterverwertung sind
der
Bauüberwachung des Auftraggebers zu übergeben.
Als Ersatz ist geeigneter, verdichtungsfähiger Erdstoff
zu liefern. Der Einbau ist durch die Rohr- und
Kabelgrabenpositionen abgegolten.
In Einzelmengen, daraus resultierende Mehrkosten sind
einzukalkulieren. (schluffige, tonige Sande)
Menge: 5,000 m³

**02.05.40 Zulage belastetes Ausbaumaterial (Z 1.1)**
Zulage für den Mehraufwand für belastetes
Ausbaumaterial (Zuordnungswert nach LAGA
Z 1.1) im Bereich von Baugruben und Rohrgräben
aufnehmen laden, von der Baustelle entfernen und
einschließlich aller Transporte auf einer zugelassenen
Deponie entsorgen.
Belege über die Entsorgung in Form von Begleitscheinen
und Wiegekarten sind der Bauüberwachung des
Auftraggebers zu übergeben.
Alle Leistungen und die Deponiegebühren sind in den
Einheitspreis einzukalkulieren.
Transportentfernung:  bis 100 km
Menge: 2,000 m³

**02.05.50 Bodenaushub in Handschachtung**
in den B-Kl. 3-5 nach DIN 18300 ausheben, einschließlich der Wiederverfüllungs- und Verdichtungsarbeiten,
als Zulage zu den Baugrubenpositionen und für den
Sockel des
neu aufzustellenden Schaltschrankes
Menge: 2,000 m³

**02.05.60 Baugrube für Sanierung, bis 10 m², Tiefe bis 1,50 m**
Baugrube herstellen in den Bodenklasse 3 bis 6
Tiefe bis 1,50 m, entsprechend DIN 4124 und DIN 18300
herstellen. (Homogenbereiche wurden nicht ermittelt)
Baugrubengrundfläche einschließlich Verbau bis 5 m2.
Der erforderliche Verbau und die Erschwernisse durch
die durchführende Leitung sind einzukalkulieren.
Im Näherungsbereich an den Pumpenschacht haben die
Erdarbeiten von Hand zu erfolgen.
Ab- und Rücktransport der für den Wiedereinbau
geeigneten Aushubmassen auf ein Zwischenlager (vom AN
selbst zu beschaffen, Zwischenlagerkosten
einkalkulieren),
Der anstehende Erdstoff ist für den Einbau in der
Rohrleitungszone nicht geeignet. Für den Einbau in
der Leitungszone grobkörnigen, steinfreien Boden
liefern und einbauen.
Bettung Typ 1.
Nach Verlegen der Leitung zwischengelagerten, für die
Verfüllung geeigneten Boden antransportieren in
die Baugrube oberhalb der Leitungszone einbauen und
verdichten.
Zum Verfüllen nicht verwendeten Aushub in Eigentum des
AN übernehmen und von der Baustelle entfernen.
Alle Erschwernisse und Leistungen sind
einzukalkulieren.
Baugrubentiefe immer gemessen ab OK vorh. Gelände
Die Baugrubenverfüllung erfolgt nur bis Planum spätere
Oberflächenwiederherstellung.
Durch den AN sind Kontrollprüfungen zum Nachweis
der Verdichtungsgüte zu erbringen (in Abstimmung mit
der Bauleitung des AG).
Ev2 >= 45 MN/m2
Verdichtungsgrad Dpr >= 100%
Die Bereitstellung sämtlicher Geräte, einschließlich
des Belastungsfahrzeuges, die Ausführung, die
Auswertung und Darstellung der Messergebnisse sind in
den Einheitspreis einzukalkulieren.
Die Nachweise sind der Bauleitung des Auftraggebers
vor Ausführung der Oberflächenwiederherstellungsarbeiten zu übergeben.
Straßenaufbruch und Aufnahme einer
Oberflächenbefestigung werden gesondert vergütet.

Tiefen bis 1,50 m, Verbau ist gemäß
einschlägigen Normen DIN 4124 und DIN EN 1610
einzukalkulieren inklusive Erschwernisse durch querende
Medien (Kabel, Zulaufleitung).

Wasserhaltung wird gesondert vergütet. Aushub zur
Wiederverwendung auf Zwischenlager des AN
transportieren, zum Verfüllen anfahren und lagenweise
verdichten.
Menge: 1,000 St

**02.05.70 Baugrube für MID-Schacht, bis 15 m², Tiefe bis 3,0 m**
Baugrube herstellen in den Homogenbereichen
A (Auffüllungen, Sande) und
B (grobkörniger Sand)
Tiefe bis 3,0 m,
in Boden der Bodenklassen 2-6 entsprechend DIN 4124
und DIN 18300 herstellen.
Baugrubengrundfläche einschließlich Verbau bis 15 m2.
Der erforderliche Verbau und die Erschwernisse durch
die durchführende Leitung sind einzukalkulieren.
Ab- und Rücktransport der für den Wiedereinbau
geeigneten Aushubmassen auf ein Zwischenlager (vom AN
selbst zu beschaffen, Zwischenlagerkosten
einkalkulieren),
Der anstehende Erdstoff ist für den Einbau in der
Rohrleitungszone nicht geeignet. Für den Einbau in
der Leitungszone grobkörnigen, steinfreien Boden
liefern und einbauen.
Bettung Typ 1.
Nach Verlegen der Leitung zwischengelagerten, für die
Verfüllung geeigneten Boden antransportieren in
die Baugrube oberhalb der Leitungszone einbauen und
verdichten.
Zum Verfüllen nicht verwendeten Aushub in Eigentum des
AN übernehmen und von der Baustelle entfernen.
Alle Erschwernisse und Leistungen sind
einzukalkulieren.
Baugrubentiefe immer gemessen ab OK vorh. Gelände
Die Baugrubenverfüllung erfolgt nur bis Planum spätere
Oberflächenwiederherstellung.
Durch den AN sind Kontrollprüfungen zum Nachweis
der Verdichtungsgüte zu erbringen (in Abstimmung mit
der Bauleitung des AG).
Ev2 >= 45 MN/m2
Verdichtungsgrad Dpr >= 100%
Die Bereitstellung sämtlicher Geräte, einschließlich
des Belastungsfahrzeuges, die Ausführung, die
Auswertung und Darstellung der Messergebnisse sind in
den Einheitspreis einzukalkulieren.
Die Nachweise sind der Bauleitung des Auftraggebers
vor Ausführung der Oberflächenwiederherstellungsarbeiten zu übergeben.
Straßenaufbruch und Aufnahme einer
Oberflächenbefestigung werden gesondert vergütet.

Tiefe bis 3,0 m, Verbau ist gemäß einschlägigen Normen
DIN
4124 und DIN EN 1610 einzukalkulieren inklusive
Erschwernisse durch querende Medien.

Wasserhaltung wird gesondert vergütet. Aushub zur
Wiederverwendung auf Zwischenlager des AN
transportieren, zum Verfüllen anfahren und lagenweise
verdichten.

Für den Einbau des Armaturenschachtes,
Erschwernis für durchführende Druckleitungen ist
einzukalkulieren
Menge: 1,000 St

**02.05.80 Vorhandenes Kabel (Elt 0,4 kV) kreuzen**
Das Kabel (Elt 0,4 kV) ist mittels Maschinen- und
Handschachtung über die gesamte Baugrubenbreite
freizulegen und während der Bauzeit zu sichern.
Es sind alle daraus entstehenden zusätzlichen Kosten,
auch für zeitweilige Abschaltungen und
Wiederinbetrieb- nahmen, einzukalkulieren.
Im Zuge der Verfüllarbeiten ist das Kabel wieder
fachgerecht zu hinterfüllen. Der Erdstoff ist zu
verdichten. Eventuell zerstörtes Warnband ist zu
ersetzen.
Einzukalkulieren sind ebenfalls die zusätzlichen Kosten
aufgrund der Auswirkungen der Kreuzungen auf den Verbau
und die Verbauart (eventuell Wechsel der Verbauart).
Handschachtung gesonderte Position.
Menge: 1,000 St

**02.05.90 Vorhandenes Datenkabel kreuzen**
Das Kabel ist mittels Maschinen- und Handschachtung
über die gesamte Baugrubenbreite freizulegen und
während der Bauzeit zu sichern.
Es sind alle daraus entstehenden zusätzlichen Kosten
einzukalkulieren.
Im Zuge der Verfüllarbeiten ist das Kabel wieder zu
hinterfüllen. Der Erdstoff ist zu verdichten.
Eventuell zerstörtes Warnband ist zu ersetzen.
Einzukalkulieren sind ebenfalls die zusätzlichen Kosten
aufgrund der Auswirkungen der Kreuzungen auf den Verbau
und die Verbauart (eventuell Wechsel der Verbauart).
Handschachtung gesonderte Position.
Menge: 1,000 St

**02.05.100 Boden für Rohrleitungszone bis DN 150**
Ausbildung der Rohrleitungszone entsprechend DIN 4124
und DIN 18300 in kurzen Einzellängen in vorgenannten
Baugruben/Rohrgräben.
Der anstehende Erdstoff ist für den Einbau in der
Rohrleitungszone einschließlich Bettung nicht
geeignet.
Für den Einbau in der Rohrleitungszone grobkörnigen,
steinfreien Boden liefern und einbauen.
Bettung Typ 1.
Bei Inanspruchnahme dieser Position sind die
Lieferscheine mit dem Aufmaß vorzulegen.
Menge: 5,000 m³

**02.05.110 Trassenwarnband für ADL**
Bandbreite 80 mm liefern und mit lotrechten Abstand
von 300 mm zwischen Trassenwarnband und
Rohrscheitel in kurzen Einzellängen einbauen,
in kurzen Einzellängen, einschl.
aller Lieferungen und Leistungen.
Menge: 10,000 m

**02.05.120 Trassenwarnband für Kabelleerrohr**
Bandbreite 80 mm liefern und mit lotrechten Abstand
von 300 mm zwischen Trassenwarnband und
Rohrscheitel in kurzen Einzellängen einbauen,
in kurzen Einzellängen, einschl.
aller Lieferungen und Leistungen.
Menge: 20,000 m

#### Bereich 02.06 Abfallentsorgung

**02.06.10 Entsorgung Beton, AS: 17 01 01, RC1**
*** Grundposition ZZ 001.0
Abfallbezeichnung: Beton
 - nicht gefährlicher Abfall zur Verwertung
 - keine Überlassungspflicht
 - nach ErsatzbaustoffV RC1 (ehem. TR-LAGA < Z 1.2)
 - Herkunft im Bauobjekt siehe Abfallwirtschaftskonzept
 - Matrix, Zusammensetzung, Bauteil siehe
Abfallwirtschaftskonzept
Leistungsbestandteil:
 - Laden der Abfälle auf vom AN gestellte
Transportfahrzeuge/Container
 - Transport
 - Abfallverwertung
 - einschließlich aller Gebühren und Entgelte
 - Liefer- und Wiegescheine
Die Mindestangaben auf einem Wiegeschein und
Lieferschein sind:
 - Gewicht Brutto, Tara, Netto (kein gespeicherter
mittlerer Tarawert)
 - Erzeuger und Erzeugernummer (von AG)
 - Baustelle
 - Positionsnummer aus Leistungsverzeichnis
 - Entsorger und Entsorgernummer
 - Abfallbezeichnung und Abfallschl³sselnummer
 - Datum, Uhrzeit, Kfz-Kennzeichen
Die Abrechnung erfolgt nach t auf der Grundlage der
rechtskonformen Nachweise zur Abfallentsorgung
(Lieferscheine, Wiegescheine)
Abfallentsorgungsanlage und Entsorgernummer:

'.............................................'
vom Bieter einzutragen
Menge: 2,000 t

**02.06.20 Entsorgung Beton, AS: 17 01 01, RC2**
*** Wahlposition ZZ 001.1
Abfallbezeichnung: Beton
 - nicht gefährlicher Abfall zur Verwertung
 - keine Überlassungspflicht
 - nach ErsatzbaustoffV RC2 (ehem. TR-LAGA < Z 1.2)
 - Herkunft im Bauobjekt siehe Abfallwirtschaftskonzept
 - Matrix, Zusammensetzung, Bauteil siehe
Abfallwirtschaftskonzept
Leistungsbestandteil:
 - Laden der Abfõlle auf vom AN gestellte
Transportfahrzeuge/Container
 - Transport
 - Abfallverwertung
 - einschließlich aller Gebühren und Entgelte
 - Liefer- und Wiegescheine
Die Mindestangaben auf einem Wiegeschein und
Lieferschein sind:
 - Gewicht Brutto, Tara, Netto (kein gespeicherter
mittlerer Tarawert)
 - Erzeuger und Erzeugernummer (von AG)
 - Baustelle
 - Positionsnummer aus Leistungsverzeichnis
 - Entsorger und Entsorgernummer
 - Abfallbezeichnung und Abfallschl³sselnummer
 - Datum, Uhrzeit, Kfz-Kennzeichen
Die Abrechnung erfolgt nach t auf der Grundlage der
rechtskonformen
Nachweise zur Abfallentsorgung (Lieferscheine,
Wiegescheine)
Abfallentsorgungsanlage und Entsorgernummer:

'.................................................'
vom Bieter einzutragen
Menge: 2,000 t

**02.06.30 Entsorgung Beton, AS: 17 01 01, RC2**
*** Wahlposition ZZ 001.2
Abfallbezeichnung: Beton
 - nicht gefõhrlicher Abfall zur Verwertung
 - keine Überlassungspflicht
 - nach ErsatzbaustoffV RC2 (ehem. TR-LAGA > Z 1.2 bis
< Z 2)
 - Herkunft im Bauobjekt siehe Abfallwirtschaftskonzept
 - Matrix, Zusammensetzung, Bauteil siehe
Abfallwirtschaftskonzept
Leistungsbestandteil:
 - Laden der Abfälle auf vom AN gestellte
Transportfahrzeuge/Container
 - Transport
 - Abfallverwertung
 - einschließlich aller Gebühren und Entgelte
 - Liefer- und Wiegescheine
Die Mindestangaben auf einem Wiegeschein und
Lieferschein sind:
 - Gewicht Brutto, Tara, Netto (kein gespeicherter
mittlerer Tarawert)
 - Erzeuger und Erzeugernummer (von AG)
 - Baustelle
 - Positionsnummer aus Leistungsverzeichnis
 - Entsorger und Entsorgernummer
 - Abfallbezeichnung und Abfallschlüsselnummer
 - Datum, Uhrzeit, Kfz-Kennzeichen
Die Abrechnung erfolgt nach t auf der Grundlage der
rechtskonformen
Nachweise zur Abfallentsorgung (Lieferscheine,
Wiegescheine)
Abfallentsorgungsanlage und Entsorgernummer:

'......................................................
....'
vom Bieter einzutragen
Menge: 2,000 t

**02.06.40 Entsorgung Beton, AS: 17 01 01: 17 01 01, RC3**
*** Wahlposition ZZ 001.3
Abfallbezeichnung: Beton
 - nicht gefährlicher Abfall zur Verwertung
 - keine Überlassungspflicht
 - nach ErsatzbaustoffV RC3 (ehem. TR-LAGA > Z 1.2 bis
< Z 2)
 - Herkunft im Bauobjekt siehe Abfallwirtschaftskonzept
 - Matrix, Zusammensetzung, Bauteil siehe
Abfallwirtschaftskonzept
Leistungsbestandteil:
 - Laden der Abfälle auf vom AN gestellte
Transportfahrzeuge/Container
 - Transport
 - Abfallverwertung
 - einschlie¯lich aller Gebühren und Entgelte
 - Liefer- und Wiegescheine
Die Mindestangaben auf einem Wiegeschein und
Lieferschein sind:
 - Gewicht Brutto, Tara, Netto (kein gespeicherter
mittlerer Tarawert)
 - Erzeuger und Erzeugernummer (von AG)
 - Baustelle
 - Positionsnummer aus Leistungsverzeichnis
 - Entsorger und Entsorgernummer
 - Abfallbezeichnung und Abfallschl³sselnummer
 - Datum, Uhrzeit, Kfz-Kennzeichen
Die Abrechnung erfolgt nach t auf der Grundlage der
rechtskonformen
Nachweise zur Abfallentsorgung (Lieferscheine,
Wiegescheine)
Abfallentsorgungsanlage und Entsorgernummer:

'..........'
vom Bieter einzutragen
Menge: 2,000 t

**02.06.50 Entsorgung Baustoffgemisch, AS: 17 01 06***
Abfallbezeichnung: Gemische aus oder getrennte
Fraktionen von Beton,
Ziegeln, Fliesen und Keramik, die gefährliche Stoffe
enthalten
gefährlicher Abfall zur Beseitigung
Andienung SBB mbH
Mauerwerk, Beton, Stahlbeton
Herkunft im Bauobjekt siehe Abfallwirtschaftskonzept
Matrix, Zusammensetzung, Bauteil siehe
Abfallwirtschaftskonzept
 ehem. TR-LAGA: >/= Z 2
schadstoffbelasteter Bauschutt mit Verunreinigungen
bzw.
mit teerhaltigen Trennschichten
PAK > 100 mg/kg bzw. MKW > 1.000 mg/kg
durchschnittliche Haufwerkskonzentration:
PAK nach EPA: bis 500 mg/kg
Phenolindex: bis 1,0 mg/l
MKW: bis 7.000 mg/kg
Chlorid: bis 600 mg/l
Leistungen:
Laden der Abfälle auf vom AN gestellte
Transportfahrzeuge/Container
Transport
Abfallentsorgung in einer annahmebereiten und durch die
SBB mbH zuweisungsfähigen Entsorgungsanlage
Abfallentsorgung über Einzelentsorgungsnachweis
sämtliche Leistungen und Aufwendungen im
Zusammenhang mit Bevollmächtigung und Beauftragung
gemäß Ergänzendes Formblatt
sämtliche Leistungen und Gebühren zur Andienung an die
SBB mbH
sämtliche Gebühren und Entgelte der SBB mbH und
Entsorgungsanlage
Gestellung, Führung und unterschriftsreife Vorbereitung
sämtlicher  Formulare des Nachweisverfahrens gemäß
NachwV (kompletter Entsorgungsnachweis (DEN, VE, EGF,
DA, AE),
Begleitscheine und Wiegescheine sowie erforderliche
Einholungen der Unterschriften vom Abfallerzeuger
einschließlich Leistungen zur elektronischen
Nachweisführung
Die Mindestangaben auf einem Wiegeschein und
Lieferschein sind:
Gewicht Brutto, Tara, Netto (kein gespeicherter
mittlerer
Tarawert)
Erzeuger und Erzeugernummer (von AG)
Baustelle
Positionsnummer aus Leistungsverzeichnis
Entsorger und Entsorgernummer
Abfallbezeichnung und Abfallschlüsselnummer
Datum, Uhrzeit, Kfz-Kennzeichen
Die Abrechnung erfolgt nach t auf der Grundlage der
rechtskonformen Nachweise zur Abfallentsorgung
(vollständiger EN, Behördenbestätigung,
Zuweisungsbescheid, Begleitscheine, Wiegescheine).
Abfallentsorgungsanlage und Entsorgernummer:

'....................................'
vom Bieter einzutragen
Menge: 1,000 t

**02.06.60 Entsorgung Eisen und Stahl AS: 17 04 05**
*** Grundposition ZZ 003.0
Abfallbezeichnung: Schrott aus Bau- und Abbruch,
unbelastet, Rechenanlage mit Gestell und Treppe, nicht
belastete Teile der Maschienentechnischen Ausrüstung
und
Rohrleitungen, E-Schrank
nicht gefährlicher Abfall zur Verwertung
keine Überlassungspflicht
Herkunft im Bauobjekt siehe Abfallwirtschaftskonzept
Matrix, Zusammensetzung, Bauteil siehe
Abfallwirtschaftskonzept
Leistungsbestandteil:
Laden der Abfälle auf vom AN gestellte
Transportfahrzeuge/Container
Transport
Abfallverwertung
einschließlich aller Gebühren und Entgelte
Liefer- und Wiegescheine
Die Mindestangaben auf einem Wiegeschein und
Lieferschein sind:
Gewicht Brutto, Tara, Netto (kein gespeicherter
mittlerer Tarawert)
Erzeuger und Erzeugernummer (von AG)
Baustelle
Positionsnummer aus Leistungsverzeichnis
Entsorger und Entsorgernummer
Abfallbezeichnung und Abfallschlüsselnummer
Datum, Uhrzeit, Kfz-Kennzeichen
Die Abrechnung erfolgt nach t auf der Grundlage der
rechtskonformen Nachweise zur Abfallentsorgung
(Lieferscheine, Wiegescheine)
Abfallentsorgungsanlage und Entsorgernummer:

'.................................................'
vom Bieter einzutragen
Menge: 2,000 t

**02.06.70 Entsorgung Metallabfälle AS: 17 04 09***
*** Wahlposition ZZ 003.1
Metallabfälle, die durch gefährliche Stoffe
verunreinigt sind,
Anhaftungen: Farben, Lacke, Öl. u.ä. aus Abruch
maschienen
technischer und elektrischer Anlagen im Pumpwerk,
Gebläse
und Einbauten der Kläranlage
gefährlicher Abfall zur Beseitigung
Andienung SBB mbH
Mauerwerk, Beton, Stahlbeton
Herkunft im Bauobjekt siehe Abfallwirtschaftskonzept
Matrix, Zusammensetzung, Bauteil siehe
Abfallwirtschaftskonzept
 ehem. TR-LAGA: >/= Z 2
schadstoffbelastete Metallabfälle mit Verunreinigungen
bzw.
mit Anhaftungen
Laden der Abfälle auf vom AN gestellte
Transportfahrzeuge/Container
Transport
Abfallentsorgung in einer annahmebereiten und durch die
SBB mbH zuweisungsfähigen Entsorgungsanlage
Abfallentsorgung über Einzelentsorgungsnachweis
sämtliche Leistungen und Aufwendungen im
Zusammenhang mit Bevollmächtigung und Beauftragung
gemäß Ergänzendes Formblatt
sämtliche Leistungen und Gebühren zur Andienung an die
SBB mbH
sämtliche Gebühren und Entgelte der SBB mbH und
Entsorgungsanlage
Gestellung, Führung und unterschriftsreife Vorbereitung
sämtlicher  Formulare des Nachweisverfahrens gemäß
NachwV (kompletter Entsorgungsnachweis (DEN, VE, EGF,
DA, AE),
Begleitscheine und Wiegescheine sowie erforderliche
Einholungen der Unterschriften vom Abfallerzeuger
einschließlich Leistungen zur elektronischen
Nachweisführung
Die Mindestangaben auf einem Wiegeschein und
Lieferschein sind:
Gewicht Brutto, Tara, Netto (kein gespeicherter
mittlerer
Tarawert)
Erzeuger und Erzeugernummer (von AG)
Baustelle
Positionsnummer aus Leistungsverzeichnis
Entsorger und Entsorgernummer
Abfallbezeichnung und Abfallschlüsselnummer
Datum, Uhrzeit, Kfz-Kennzeichen
Die Abrechnung erfolgt nach t auf der Grundlage der
rechtskonformen Nachweise zur Abfallentsorgung
(vollständiger EN, Behördenbestätigung,
Zuweisungsbescheid, Begleitscheine, Wiegescheine).
Abfallentsorgungsanlage und Entsorgernummer:

'....................................'
vom Bieter einzutragen
Menge: 2,000 t

**02.06.80 Entsorgung Erdstoff aus Abtrag, AS 17 05 04**
*** Grundposition ZZ 004.0
Erdstoff aus Abtrag gelagert, aufnehmen und verwerten
nach Wahl des AN
Überschüssiger Boden aus Abtrag
Menge: 1,000 m³

**02.06.90 Entsorgung Erdstoff aus Abtrag, AS 17 05 03***
*** Wahlposition ZZ 004.1
Erdstoff aus Abtrag gelagert, aufnehmen und verwerten
nach Wahl des AN
Überschüssiger Boden aus Abtrag
Menge: 1,000 m³

#### Bereich 02.07 Gerüstarbeiten

**02.07.10 Gerüst für Umbauten im Pumpenraum**
Gerüste, Arbeitsbühnen und Sicherheitseinrichtungen
für die
Umbauten im Pumpenraum nach statischen, konstruktiven
und
sicherheitstechnischen Erfordernissen herstellen,
vorhalten,
unterhalten und beseitigen.
Tiefe: ca. 5,0 m i.L.
siehe Schnittzeichnung
Der Mehraufwand für mehrfaches Umrüsten, nach gewählter
Technologie des AN sowie Behinderungen durch vorhandene
Bauteile und Installationen ist einzukalkulieren.
Der Zugang ist nur über die Eingangstür des
Hochbauteils und
die vorhandene Treppe möglich.

Die verwendeten Gerüste müssen eine gültige Zulassung
besitzen bzw. von einem Fachmann abgenommen werden.
Menge: 1,000 Psch

#### Bereich 02.08 Schacht-in Schachtsanierung PE-HD

*Hinweis*
Hinweise:

Allgemein:
Das Instandsetzungssystem muss vom Material her
aufeinander abgestimmt und geprüft sein.
Die Verarbeitung aller in diesem Leistungsverzeichnis
aufgeführten Produkte muss gemäß den
Verarbeitungsrichtlinien/ Ausführungsanweisungen und
technischen Merkblättern des Materialherstellers
erfolgen.

Materialqualität:
Zur Sicherstellung von gleichbleibenden Qualitäten hat
der Bieter bei Angebotsabgabe nachzuweisen, dass der
Hersteller der einzusetzenden Produkte ein Zertifikat
gemäß DIN EN ISO 9001 für das jeweilige Lieferwerk
besitzt.

Qualifikationsnachweis:
Der Bieter bzw. sein NAN hat mit Abgabe des Angebotes
nachzuweisen, dass er über die notwendigen
Voraussetzungen
zur Durchführung der ausgeschriebenen Leistungen
verfügt.

Der Bieter hat eine Referenzliste mit bereits
ausgeführten Objekten des ausgeschriebenen bzw.
angebotenen Systems vorzulegen.

Die Fachverarbeitungsfirma hat zum Zeitpunkt der
Angebotsabgabe nachzuweisen, dass der vorgesehene,
namentlich zu benennende örtliche Baustellenleiter der
Bieterfirma über ein Qualifikationszertifikat des
Ausbildungsbeirates des Deutschen Betonvereins
(SIVV-Schein) verfügt.
Das Qualifikationszertifikat muss ausreichende
Fachkenntnisse hinsichtlich der Ausführung
sachgerechter  Schutz- und Instandsetzungsmaßnahmen an
Betonoberflächen, Fachkenntnisse über einzusetzende
Baustoffe und Arbeitsmittel, sowie über Verfahren zur
Schadenserkennung und -instandsetzung bestätigen.
Der Name des Bauleiters ist in einem Anschreiben zum
Angebot anzugeben. Eine Kopie des Zertifikates ist dem
Angebot beizulegen.

Fremdüberwachung:
Überprüfung der Zusammensetzung der zum Einsatz
kommenden Materialien und der Beschichtungssyteme
durch eine unabhängiges, zertifiziertes Prüflabor.
Das Prüflabor ist in einem Anschreiben zum Angebot zu
benennen.
Die Kosten für die Fremdüberwachung sind in die
entsprechenden Einheitspreise einzukalkulieren.

Eigenüberwachung:
Der Bieter bzw. sein NAN ist verpflichtet, während der
gesamten Dauer der Instandsetzungsarbeiten laufend
Eigenüberwachungen durchzuführen. Dies bezieht sich
auf die Kontrolle des Untergrundes, des einzusetzenden
Materials und der Witterungsbedingungen. Die
Ergebnisse der Eigenüberwachung sind in einem
Bautagebuch festzuhalten.
Alle aus der Eigenüberwachung resultierenden
zusätzlichen Kosten sind in die entsprechenden
Einheitspreise einzukalkulieren.

**02.08.10 Kunststoffschacht aus HDPE,**
Kunststoffschacht aus Polyethlen hoher Dichte (HDPE),
Farbe schwarz, 100% Neumaterial, UV-beständig,
bestehend
aus
Schachtdecke aus Stahlbeton, Unterseite und Einstieg
mit
PE-Betonschutzplatten verkleidet, Einstiegsöffnung
viereckig 1000x1000,
Deckendurchführungen für Rohrleitungen
Schachtabdeckung V4A, Dunsthut
aufgeschweißte PE-Klötzer zur Aufnahme der Pumpen,
Rohrstützen und sonstigen Einbauten
Boden mit 15 cm Stahlbeton ausgelegt, Abdeckung des
Bodens mit PE-Platte, 10mm dick, wasserdicht mit Boden
und Wand verschweißt
Schachtrohr DN 3000, vorgerichtet für das
Anbringeneiner
bauseitigen Auftriebssicherung
prüffähiger Standsicherheitsnachweis,
Auftriebsnachweis
keine zusätzlichen bauseitigen Maßnahmen für Lastabtrag
erforderlich

Abmessungen
Nenndurchmesser: DN 3000
Verkehrslast: begehbar
Gesamthöhe: 4,70 m i.L.
Menge: 1,000 St

**02.08.20 Fugenausbildung Decke/Wände**
Fugenausbildung zwischen der Schachtinnenwand und der
Decke, Lieferung und Einbau Kupferdraht als elektr.
Leiter
zur Prüfung der Schweißnähte.
Fachgerechte Schweißnahtausführung nach DVS 2227-1
Funkenelektrische Dichtigkeitsprüfung der Schweißnähte.
Menge: 10,000 m

**02.08.30 Schweißnähte für den Anschluss von Rohrdurchführungen**
Schweißnähte für den Anschluss von Rohrdurchführungen
DA
90 bis DA 160
Alle Lieferungen und Leistungen sind einzukalkulieren.
Menge: 4,000 m

**02.08.40 Ankerplatten für Befestigung der Schachtabdeckungen**
Ankerplatten für die Befestigung der
Schachtabdeckung an der PE-HD-Auskleidung
der Betondeckenplatte
liefern und einbauen
Menge: 8,000 St

**02.08.50 Ankerplatten für Befestigung Sondenrohr, Belüftung**
Ankerplatten für die Befestigung der Halterungen des
Sondenrohres am PE-HD-Schacht
liefern und einbauen
Menge: 4,000 St

**02.08.60 Ankerplatten für Abhängung der Druckleitungen**
Ankerplatten für die Befestigung der Halterungen der
Druckrohrleitungen an der PE- verkleideten Decke
liefern und einbauen
Menge: 2,000 St

**02.08.70 Ankerplatten für Kabelaufhängung**
Ankerplatten für die Befestigung der Halterungen für
Kabel und Potentialausgleich am PE-HD-Schacht
liefern und einbauen
Menge: 10,000 St

**02.08.80 Ankerplatten für Konsolen**
Ankerplatten für die Befestigung der Konsolen für die
Halterungen der Druckrohrleitungen am PE-HD-Schacht
liefern und einbauen
Menge: 4,000 St

**02.08.90 Voute liefern und einbauen**
Voute aus PE-Plattenmaterial 10 cm, liefern und
passend zum
System des PE-Schachtes Ø 3,0 m einbauen, einschl.
aller
Lieferungen und Leistungen.
Menge: 1,000 Psch

**02.08.100 Funkenelektrische Dichtigkeitsprüfung der Schweißnähte.**
Funkenelektrische Dichtigkeitsprüfung der Schweißnähte
in
Anlehnung an die DVS 2206-2 für alle Schweißnähte im
PE-
Schacht durchführen und protokollieren.
Die Ergebnisse sind zu dokumentieren.
Menge: 20,000 m

**02.08.110 Dichtheitsprüfung Sammelraum**
Durchführung einer Dichtheitsprüfung nach DIN EN 1610
und DWA A139, nach der Auskleidung.
Die Bereitstellung des benötigten Wassers ist
einzukalkulieren.
Ableitung des Prüfwassers nach Abstimmung mit dem
Betreiber in den SW-Kanal. Werden wegen festgestellter
Undichtigkeiten weitere Dichtheitsprüfungen
erforderlich, gehen diese zu Lasten des Auftragnehmers.
Menge: 1,000 St

#### Bereich 02.09 Beton- und Stahlbetonarbeiten

*Hinweis*
Hinweis :

Maßgebend für die Ausführung der Beton-, Stahlbeton-
und Schalungsarbeiten sind DIN 18331 - Beton- und
Stahlbetonarbeiten, die DIN 1045 -1, DIN 1045-2 und
die DIN
EN 206-1, einschließlich der darin aufgeführten "
Mitgeltenden
Normen und Unterlagen" und
"Unfallverhütungsvorschriften".

Alle DIN-Normen, Unterlagen und
Unfallverhütungsvorschriften gelten in ihrer jeweils
neuesten Fassung.

Auf folgende DIN Vorschriften wird gesondert
hingewiesen:

DIN 1048 Prüfverfahren für Beton
DIN 4208 Anhydritbinder
DIN 4226-1 und
DIN 4226-2 Gesteinskörnungen für Beton und Mörtel
DIN 488-1, DIN 488-2 und
DIN 488-4 Betonstahl
DIN 4030-1 und
DIN 4030-2  Beurteilung betonangreifender Wässer,
Böden und
Gase
DIN 18201 Toleranzen im Bauwesen
DIN 18202 Toleranzen im Hochbau, Bauwerke
DIN 18216 Schalungsanker für Betonschalungen
DIN 18217 Betonfläche und Schalungshaut
DIN 18218 Frischbetondruck auf lotrechtechte Schalungen
DIN 18353 Estricharbeiten

Die Betongüten sind im Leistungsverzeichnis angegeben
und sind gemäß DIN 1045-2, Abschnitt 5 herzustellen.

Der Mehlkorngehalt ist auf das für die
Verarbeitbarkeit notwendige Maß gem. DIN 1045-2,
Abschnitt 5.3.2 zu beschränken.

Die Anforderungen an den Beton sind in den
Positionstexten ausgewiesen

Der AN hat die Eignung der vorbereiteten Betonrezepte
für die
Betone selbst festzustellen, dafür zu haften und die
Erfüllung
der Anforderungen zu gewährleisten.

Es ist schwindarmer Beton zu verwenden.

Zur Verbesserung der Verarbeitbarkeit dürfen
Zusatzmittel mit Prüfzeichen vom DIfB Berlin verwendet
werden.

Der Beton ist nach dem ersten Verdichtungsvorgang ein
zweites Mal in angemessenem Zeitabstand zu verdichten.

Betonprüfungen einschließlich der erforderlichen
Sonderprüfungen
Die Kosten aller Prüfungen, auch die als B II -
Baumaßnahme,
trägt der AN.
Alle Prüfungsergebnisse und -zeugnisse sind der
Bauleitung
des AG ohne Verzug zweifach auszuhändigen.
Der Prüfungsumfang richtet sich nach DIN 1045-2 und DIN
1048-1 bis 1048-4.

Nachbehandlung gemäß Richtlinien zur Nachbehandlung
von Beton des DAfStb.
Der Schutz gegen Austrocknung muss unmittelbar nach
Beendigung der Verarbeitung beginnen. Betonbauteil und
ggf.
Schalung müssen ständig feucht gehalten werden.
Nachbehandlungsfilme dürfen nur dort verwendet werden,
wo
später keine Imprägnierungen,Anstriche und
Beschichtungen
vorgesehen sind.

Die Schalungsfristen sind nach DIN 1045-3, Pkt. 5.6.1
mindestens einzuhalten und die entsprechenden Maßnahmen
nach dem Ausschalen sind zu beachten.

Werkspläne und Werkstattzeichnungen sind vom AN zu
erstellen und in die Einheitspreise der entsprechenden
Positionen einzukalkulieren. Eine gesonderte Vergütung
erfolgt
nicht.

Schalung
Sämtliche sichtbaren, auch späterhin benetzten Flächen
von
Betonbauwerken sind in Betonsichtschalung auszuführen.
Die
Qualität muß zumindest der DIN 18331, Abschn. 3.3
entsprechen.
Material: Gehobelte und gespundete dichtschließende
Bretter
gleicher Breite oder hochfest verleimte
Sperrholzplatten.
Die Sichtflächen sind aus fluchtgerechten, einheitlich
geschlossenen und glatten Oberflächen ohne Poren
herzustellen.
Die Flächen müssen gleiche Farbtönung, genaue
Maßhaltigkeit
entsprechend DIN 18202 und fehlerfreie Kanten
aufweisen.
Die Schalungsfugen sind unauffällig anzuordnen und
sorgfältig
auszubilden. Schalung und Arbeitsfugen müssen dem Zweck
der glatten Sichtbetonflächen entsprechen.

Betonkanten sind durch Einlegen von Dreikantleisten
mit 2,5
cm Seitenlänge sauber zu brechen. Die Betondeckung der
Bewehrg. geht aus den Bewehrungsplänen hervor.

Als Schalungsabstandshalter sind nur speziell für
wasserundurchlässigen Beton entwickelte Systeme zu
verwenden: DBV-40-L1/F/A/T.

Rödeldrähte, die im Beton verbleiben und Distanzrohre
aus
PVC dürfen im Wandbereich von Becken und Behältern
nicht
verwendet werden.

Zum Einbau werden nur Distanzrohre aus Faserbeton
zugelassen.
Als sauberen Abschluss zum Beton und zum Abpuffern der
Distanzrohre zur Schalung sind jeweils innen und außen
Dichtungskappen d= 1 mm einzubauen.
Nach dem Ausschalen sind die Distanzrohre mit
Faserbetonstöpseln nach Herstellervorschrift
wasserdicht mit
Zweikomponentenkleber zu verkleben.
Ein Verschließen mit Quellmörtel oder ähnlichem ist
nicht
zulässig.

Im Sichtbetonbereich sind die Distanzrohre gleichmäßig
anzuordnen.

Abstandhalter
Abstandhalter zur seitlichen und unteren Einhaltung
der Betonüberdeckung sind einzukalkulieren.

Unterstützungsböcke der oberen Bewehrung sowie die
S-Haken der senkrechten Wandbewehrung werden gem.
Stahlliste bzw. Wiegekarte abgerechnet.

Arbeitsfugen
Mit im Einheitspreis enthalten sind die Aufwendungen
zur Herstellung und wasserdichten Ausbildung der
Arbeitsfugen, die sich aufgrund von
Betonierabschnitten ergeben, einschl. Lieferung,
Einbau und Verschweißen
der Arbeitsfugenbänder oder -bleche.
Die Anschlüsse zwischen aufgehender Wand u. Sohle sind
grundsätzlich als Arbeitsfuge mit einem
Arbeitsfugenband oder -blech auszuführen und werden
nach entsprechenden Pos. des LV abgerechnet.

Aussparungen
In den Einheitspreisen der Betonpositionen ist die
Herstellung und das spätere Vergießen von Aussparungen
für durch den AN zu liefernde Einbauteile wie
Geländer, Schachtabdeckungen, Schieber u.ä. enthalten,
wenn im Leistungs- verzeichnis nichts Gegenteiliges
gesagt wird.

Maßtoleranzen für Bauwerke
Die Toleranzen für Oberflächen und Fluchten sind gem.
DIN 18202, Seite 2 und 3 bzw. 4 einzuhalten.

Die Abrechnung erfolgt entsprechend DIN 18331, Ziffer
5.3, getrennt nach Beton, Schalung und Betonstahl,
wenn im Pos.-Text keine andere Regelung getroffen wird.

Die Schalung, Schalungsreste, alle erforderlichen
Lehrund Hilfsgerüste, Aussteifungen usw. verbleiben im
Besitz des Auftragsnehmers, der auch für die restlose
Entfernung des vorgenannten Materials nach Beendigung
der Bauarbeiten von der Baustelle zu sorgen hat.

Die folgenden Betonpositionen beinhalten das Liefern
und das profilgerechte Einbauen gemäß Zeichnung sowie
das Verdichten und Abziehen.

Ausführungsunterlagen bei Alternativ-, Neben- und
altern. Hauptangeboten
Die Aufstellung der geprüften statischen Berechnung
und die Anfertigung der Schal-und Bewehrungspläne für
sämtliche statischen Bauteile sind vom AN mit dem
Angebot abzugeben für Alternativ-, Nebenangebote oder
oder alternative Hauptangebote. Die Kosten sind in die
Einheitspreise des Alternativ-, Neben- und
alternativen Hauptangeboten einzurechnen.

Gerüste, Arbeitsbühnen und Sicherheitseinrichtungen
Einzukalkulieren ist das Einrüsten mit Gerüsten und
Arbeitsbühnen auch über
2,00 m Höhe hinaus, einschl. Vor- und Unterhalten bis
zur Fertigstellung.
Die Höhenangaben zu den Bauwerken sind im Vortext des
LB 2 enthalten bzw. kann die Bauwerksgeometrie den
beiliegenden Zeichnungen entnommen werden.

*Hinweis*
Hinweis auf die zu verwendenden Materialien

Stahlbeton:
Beton C 35/45 nach DIN 1045-2/DIN EN 206-1 mit hohem
Wassereindringwiderstand und niedriger
Hydratationswärmeentwicklung, Expositionsklassen: XA 3,
XF 4, XC 4,
Feuchtigkeitsklasse: WA
Gefällebeton:
Beton C 35/45 nach DIN 1045-2/DIN EN 206-1 mit hohem
Wassereindringwiderstand und niedriger
Hydratationswärmeentwicklung, Expositionsklassen: XF 3,
XC 4,
Feuchtigkeitsklasse: WF
maximal zulässige Rissweite  0,20 mm,
Überwachungsklasse: ÜK 2 (B II-Baustelle),
Beanspruchungsklasse: 1
Nutzungsklasse: A
Verwendung eines langsam erhärtenden Zements mit
geringer Hydratationswärmeentwicklung,
Betonstahl BSt 500 S (A) und BSt 500 M (A) nach DIN 488
Betondeckung für alle Bauteile: cv3 40 mm
Vorhaltemaß: c3 10 mm
Einzusetzender Bauwerksstahl
Betonstahl BSt 500 S (A) und
BSt 500 M (A) nach DIN 488,

Die Baustelle ist Baustelle in der Überwachungsklasse
2 - ÜK 2
(B II-Baustelle).
Der Bauausführende muss den Nachweis der Berechtigung
für
eine Ausführung einer Baustelle der Überwachungsklasse
ÜK 2
übergeben und weiterhin nachweisen, dass die Baustelle
von
einem in seinem Unternehmen Beschäftigten, in der
Betontechnik und Betonherstellung erfahrenen Fachmann
(z.
B.
Betonieringenieur) geleitet wird.
Der Nachweis gilt als erbracht, wenn mit dem Angebot
eine
Urkunde über die Bescheinigung der erweiterten
betontechnologischen Kenntnisse im Sinne der
Abschnitte 9.6.1 von DIN 1045-2 und B.1 (1) von DIN
1045-3 des Ausbildungsbeirates Beton beim Deutschen
Beton- und Bautechnik-Verein e. V. oder ein dem
gleichwertiger Nachweis übergeben wird. Der
Beurkundete muss dabei jeweils namentlich genannt sein.
Des weiteren muss der Bauausführenden alle
erforderlichen Nachweise für eine Baustelle der
Überwachungsklasse
ÜK 2 zu übergeben aus denen erkennbar ist, dass er im
Unternehmen über die personellen Voraussetzungen und
alle erforderlichen Geräte und Einrichtungen zur
Durchführung der Prüfung nach Anhang A von DIN1045-3
im Sinne der Eigenüberwachung der Baustelle der
Überwachungsklasse ÜK 2 ausgestattet ist.
Bedient sich der Bauausführende eines nicht
unternehmenseigenen
zugelassenen, zertifizierten Betonprüflabors als
Prüfstelle für die Eigenüberwachung der Baustelle der
Überwachungsklasse ÜK 2, so darf das von ihm für die
Fremdüberwachung zu bindende zugelassene,
zertifizierte Betonprüflabor
nicht mit dem durch ihn mit der Eigenüberwachung
gebundene Betonprüflabor identisch sein.

**02.09.10 Verschließen der Öffnungen ca. Ø 200**
je Seite 12 Stück Schwerlastbefestigungen
( FBN 8/30 Fa. Fischer o.glw.) einbauen und
Bewehrungsstahl Æ 8 mm
über kreuz angeordnet anschweißen,
Öffnung mit wasserundurchlässigem Quellbeton C 35/45
XA1, XC2, XD3, WF verschließen, einschl. Aufbringen
einer geeigneter Haftbrücke an den alten Beton,
Innenwandflächen glatt verspachtelt mit
abwasserbeständigem Mörtel, einschließlich der
erforderlichen Schalungsarbeiten, aller Nebenarbeiten,
Lieferungen und Leistungen einbauen.
Achtung, teilweise Überlappung mit neuer Kernbohrung
beachten
Das Verpressen mit FUKO-Injektionsschläuchen nach dem
Aushärten des Quellbetons in ges. Pos.
Menge: 2,000 St

**02.09.20 Kernbohrung DN 250 für Rohrdurchführung DA 160**
in Stahlbetondecke, Stärke ca. 20 cm, für
Belüftungsrohr DA
160 x 9,5 einschl. Ringraumdichtung
Abbruchmaterial getrennt nach Materialart laden, von
der Baustelle entfernen und einer
Weiterverwertung/Entsorgung zuführen. Gebühren
einkalkulieren. Belege über die
Weiterverwertung/ Entsorgung mit Angaben zu Art und
Ort sind der Bauüberwachung des Auftraggebers zu
übergeben.
Menge: 1,000 St

**02.09.30 Kernbohrung DN 200 für Kabelleerrohr DA 110**
in Stahlbetonwand (Schacht Ø 8,0 m), Wandstärke 50 cm,
für Kabelleer DA 110 einschl. Ringraumdichtung
UK der Öffnungen ca. 4,0 m über Sohle Pumpwerk.
Erschwernisse einkalkulieren.
Abbruchmaterial getrennt nach Materialart laden, von
der Baustelle entfernen und einer
Weiterverwertung/Entsorgung zuführen. Gebühren
einkalkulieren. Belege über die
Weiterverwertung/ Entsorgung mit Angaben zu Art und
Ort sind der Bauüberwachung des Auftraggebers zu
übergeben.
für Kabelleerrohreinführung in erdberührter Außenwand
Menge: 2,000 St

**02.09.40 Kernbohrung DN 150, Druckrohrleitung DA 90 x 8,2**
in Stahlbetonwand, Wandstärke ca. 15 cm,
für Rohrdurchführung Druckrohrleitung DA 90 x 8,2
UK der Öffnungen ca. 3,50 m über Sohle Pumpwerk.
Erschwernisse einkalkulieren.
Abbruchmaterial getrennt nach Materialart laden, von
der Baustelle entfernen und einer Weiterverwertung
zuführen. Gebühren einkalkulieren. Belege über die
Weiterverwertung/ Entsorgung mit Angaben zu Art und
Ort sind der Bauüberwachung des Auftraggebers zu
übergeben.
Menge: 4,000 St

**02.09.50 Abdeckplatte Ø ca. 4,3 m, dca. 0,25 m, Stahlbeton**
einschl. nach der geprüften statischen Berechnung für
SLW 60 aus Stahlbeton: C 35/45, WU, XA3, XF4, XC4, WA
herstellen und fachgerecht verschiebesicher auf dem
Pumpenschacht einbauen, Dicke nach statischem
Erfordernis.
Die Unterseite ist mit einer einbetonierten
PE-Auskleidung herzustellen
einschl. Einstiegs- und Montageöffnung 1,5 x 1,5 m
(vor Ort Maße überprüfen)!
sowie 1 Rohrdurchführung DN 150
der Aufwand ist in den Einheitspreis einzurechnen.
Die Deckenplatte ist im Betonwerk vorzufertigen und
ggf.
zweiteilig zu liefern
einschl. aller Lieferungen und Leistungen:
Gerüste, Sicherungen
Kraneinsatz nach Wahl des AN
einschl. prüffähiger Statik
Menge: 1,000 St

**02.09.80 Hinterfüllung Ringraum mit Flüssigbeton**
Hinterfüllung Ringraum Schacht-in-Schachtsanierung
mit schwindarmen, fließfähigem Spezialbeton.
Lagenweiser nach Anordnung des Schachtherstellers,
Einbau und Wartezeiten einkalkulieren.
Jede verfüllte Schicht im unteren Drittel des
Schachtes muss
mind. 24 h aushärten.

Bietereintrag:

angebotenes Fabrikat:
'.................................'

Hersteller:  '.................................'
Menge: 18,000 m³

**02.09.90 Fertigteil-Schacht herstellen und setzen, DU = 1.000 mm, bis 2,00 m,**
MID-Schacht, rund; lichte Weite 1.000 mm Durchmesser
(DN
1.000) mit Abdeckplatte einschl. der vorgefertigten
Öffnungen
für die Rohranschlüsse der ankommenden und abgehenden
Leitungen herstellen.
Erforderliche Auflagerringe (mindestens 2 Stück)
einbauen.

Material:
Betonfertigteilschacht nach DIN EN 1917 / DIN 4034-1;
Typ 2
Betonschachtringe mit werkseitig vorgeschmierter
Schachtringdichtung aus Elastomeren mit dichter
Struktur, geprüft und güteüberwacht nach DIN 4060 und
EN 681-1 mit integrierter Lastübertragung und
Innenfugenverguss, mit Auftriebssicherung
Schachtunterteil glatt ohne Fließgerinne
Schachtunterteil  100 cm
Schachtring(e)  75 cm
Rohranbindungen:
 Zulauf DA 90 PE 55 cm über Sohle
 Ablauf DA 90 PE 60 cm über Sohle

Einstiegsöffnung DN 625
Abdeckplatte vorsehen
ohne Steigeisen
Einzurechnen sind ebenfalls das Schließen der Fugen und
der Einbau der notwendigen Schachtfutter für Kanalzu-
und Kanalabläufe.

Lichte Schachttiefe über 1,75 m
(von Schachtsohle bis UK Decke)
Menge: 1,000 Stck

**02.09.100 Ortbeton Sauberkeitsschicht Beton C 12/15 D 15 cm**
Ortbeton der Sauberkeitsschichten
obere Betonfläche waagerecht, als unbewehrter Beton,
Normalbeton C 12/15 X0 DIN EN 206-1, DIN 1045-2
Dicke 15 cm liefern und einbauen
Menge: 6,000 m²

**02.09.110 Schachtabdeckung Kl. D mit Schmutzfänger**
Schachtabdeckung Klasse D400
DIN 19584, DIN EN 124 und DIN 1229

Lichte Weite 625 mm
Rahmen: Beton-Guss rund
Deckel:  Beton-Guss rund

konserviert,
mit Lüftungsöffnungen und dämpfender Einlage in Rahmen
und Deckel,
mit Schmutzfänger F nach DIN 1221 (schwere Ausführung),
liefern, höhen- und fluchtgerecht in Mörtel MG III
versetzen
Menge: 1,000 Stck

**02.09.120 Auflagering Bauhöhe bis 60 mm**
Auflagering
Betongüte wie DIN EN 1917 und DIN 4034-1, Typ 2
Lichte Weite 625 mm
Bauhöhe 60 mm
mit Schubsicherung
Dichtmittel aus Elastomeren

zur Anpassung der Schächte an die Geländehöhe
Menge: 2,000 Stck

### Titel 03 Masch.-technische Ausrüstung

#### Bereich 03.01 Rückbauarbeiten

*Hinweis*
Abbruchtechnologie

Achtung, alle Transporte vom und in den Pumpenraum
können
nur über die vorhandene Treppe oder, nach Abstimmung
mit
dem AG, über die vorhandene Krananlage und die
Montageöffnung transportiert werden.
Die Erschwernisse dafür sind in alle Positionen
einzukalkulieren.

**03.01.10 Rückbau der vorhandenen Schachtabdeckung**
Rückbau der vorhandenen Schachtabdeckung aus Edelstahl
bzw. Stahlblech 1,50 x 1,50 m und Zwischenlagerung auf
der
Baustelle zum Wiedereinbau
Menge: 1,000 St

**03.01.20 Rückbau von Pumpen und Armaturen bis DN 200**
2 Pumpen in Trockenaufstellung
1 Rückschlagklappe DN 80
2 Absperrschieber DN 80
1 Absperrschieber DN 200
1 Be- und Entlüftungsventil
1 Messsonde im Sammelschacht
zurückbauen, einschl. Befestigungen, zwischenlagern,
sonstiges Abbruchgut laden, von der Baustelle
entfernen und
einer Weiterverwertung zuführen. Gebühren
einkalkulieren.
Belege über die Weiterverwertung mit Angaben zu Art
und Ort
sind der Bauüberwachung des Auftraggebers zu übergeben.
Leistung inkl. aller erforderlichen Maßnahmen und
Nebenleistung wie sorgfältiges Lösen der bestehenden
Flanschverbindungen, Restentleerung, Hebezeuge etc.
Menge: 1,000 psch

**03.01.30 Rückbau Rohrleitungen und Formstücke bis DN 200**
Rückbau und Lagerung von Formstücken, bestehend aus:

ca. 6 m Stahl/Guss-Rohr DN 80
2 Bögen, Stahl DN 80
2 St Red. DN 100/80 Stahl
2 St Ausbau-Stück DN 80
1 St Ausbau-Stück DN 200
2 St Bögen DN 300 Stahl/Guss
3 m PE-Rohr DA 90 mit Formstücken
einschl. Rückbau der Halterungen, Lösen der
Flanschverbindungen, Restentleerung, Hebezeuge
etc.Erschwernisse einkalkulieren.
Abbruchmaterial getrennt nach Materialart laden, von
der
Baustelle entfernen und einer Weiterverwertung
zuführen.
Gebühren einkalkulieren. Belege über die
Weiterverwertung
Angaben zu Art und Ort sind der Bauüberwachung des
Auftraggebers zu übergeben.
Menge: 1,000 psch

**03.01.40 Ausziehen und Sichern der Kabel**
Ausklemmen von 2 Kabeln bzw. Leitungen bis 8x2,5,
Ausziehen und Sichern von ca. 20 m Kabel zwischen
Pumpenschacht und Steuerschrank.
Stromversorgung der Pumpen
Mess-Sonde
Schwimmerschaltung usw.
Menge: 1,000 Psch

**03.01.50 Rückbau Kabel mit Halterungen**
Kabel im Schacht schneiden und herausziehen
einschl. Rückbau der Halterungen,
Abbruchmaterial getrennt nach Materialart laden, von
der
Baustelle entfernen und einer Weiterverwertung
zuführen.
Gebühren einkalkulieren. Belege über die
Weiterverwertung
Angaben zu Art und Ort sind der Bauüberwachung des
Auftraggebers zu übergeben.
Menge: 1,000 psch

#### Bereich 03.02 Rohrleitungen und Zubehör

*Hinweis*
Rohrleitungen aus Edelstahl Werkstoff 1.4571
Rohre PN 10
Längsnahtgeschweißte Edelstahlrohre ab DN 50, Maße und
Gewichte nach DIN EN 10296-2 und DIN EN 10312
nahtlose Rohre bzw. Gewinderohre bis DN 40  nach DIN
EN 10297-2
Prüfumfang nach DIN EN 10088-3 bzw. DIN EN 10088-1-3,
Werkprüfzeugnis gem DIN 50049-2.3 bzw. DIN EN 10204

Rohre im Tauchbad gebeizt und passiviert Oberfläche
gemäß DIN EN 10088-3 bzw. DIN EN 10088-1-3,
(ehemals DIN 17440 Tabelle 6 d 1/ k1 oder d 2/ k2
-wärmebehandelt)

Eventuell erforderlich werdende Verstärkungen an durch
Einschweißen
von Formstücken und Rohrstutzen geschwächten Stellen
sind einzurechnen.
Die jeweils erforderlichen Schweißarbeiten sind
ebenfalls einzurechnen und
werden nicht gesondert vergütet.
Legierungszuschläge werden nicht gesondert vergütet
und sind in die
Einheitspreise einzurechnen.

Für sämtliche Flansche sind Schrauben aus V4A
(1.4571), Muttern und 2 Unterlegscheiben aus V4A
(1.4571) und Dichtung EPDM mit Stahleinlage
zu verwenden und in die Einheitspreise für die
Flansche einzurechnen.
Zwischen den unterschiedlichen Materialen ist die
elektrolytische Trennung mittels
Isolierunterlegscheiben und Isolierhülsen zu
gewährleisten und einzukalkulieren.

Formteile längsnahtgeschweißt nach DIN EN ISO 1127,
Material: 1.4571
Rohrbogen (Norm 3 S) 1,5xDN: DIN EN 10253-2/4
Sattelstutzen:  DIN EN 10253-2/4
T- Stücke:  DIN EN 10253-2/4
Reduzierstücke:  DIN EN 10253-2/4
Vorschweißflansche:  DIN EN 1092-1

In die Position ist jeweils die Lieferung und die
betriebsfertige Montage einzukalkulieren.

**03.02.10 Rohrleitung 88,9 x 3,2, Edelstahl, V4A, Werkstoff-Nr. 1.4571,**
Rohrleitung 88,9 x 3,2, Edelstahl, V4A, Werkstoff-Nr.
1.4571,
Rohrlängen vor Ort messen und Rohr auf Länge schneiden,
Rohrleitungsführung gemäß Zeichnung, einbauen.
Schnittverluste einkalkulieren, einschließlich aller
Schweißverbindungen und Nebenarbeiten, Zuschnitt sowie
zusätzlichen Aufwendungen für den Einbau im
Pumpenschacht.
Alle Maße sind vor Ort zu prüfen.
Menge: 6,000 m

**03.02.20 Vorschweißflansch 1.4571 DN 80, PN 10**
Vorschweißflansch DN 80, PN 10 und einschließlich
Flanschverbindung (Schrauben, Muttern,
Dichtungen) wie beschrieben jeweils als Komplettsatz
liefern und anschweißen.
Menge: 4,000 St

**03.02.30 Bogen V4A, 90°, DN80**
Bogen 90° zum Einschweißen, Edelstahl, V4A,
Werkstoff-Nr.
1.4571, 88,9 x 3,2 liefern und zwischen 2 Rohrstücken
bzw am
Rohrende im Sammelraum anschweißen.
Die gesamte Rohrleitung, einschl. der Formstücke ist
innen und
außen mit Rilsan zu beschichten,
Mehraufwand für Ein- und Wiederausbau zur
Rilsan-Beschichtung einkalkulieren.
Alle Maße sind vor Ort zu prüfen.
Farbe außen an den Bestand angepasst
Menge: 2,000 St

*Hinweis*
Rohrleitungen und Formstücke aus PE 100, SDR 11
Alle Lieferungen und Leistungen wie Zuschnitt,
Schweißen und
die funkenelektrische Dichtigkeitsprüfung der
Schweißnaht sind
einzukalkulieren.
Die Schweißnähte sind so nachzuarbeiten, dass sie voll
gefüllt
und innen bündig mit der Rohrwandung sind.
Alle Wahlpositionen sind Alternativen zur Ausführung in
rilsanbeschichtetem Stahl und nur als Gesamtsystem zu
verstehen (siehe Schnittzeichnungen)

**03.02.40 Vorschweißbund 180 x 10,7 PE 100**
Vorschweißbund 225 x 20,5 PE 100 SDR 11 liefern und
einschließlich aller Nebenarbeiten an das PE-Rohr
anschweißen, inklusive allen benötigten
Schweißverbindungen und Zusatzaufwendungen gem. Vortext
Menge: 1,000 St

**03.02.50 Vorschweißbund 90 x 8,2 PE 100**
Vorschweißbund 180 x 16,4 PE 100 SDR 11 liefern und
einschließlich aller Nebenarbeiten an das PE-Rohr
anschweißen, inklusive allen benötigten
Schweißverbindungen und Zusatzaufwendungen gem. Vortext
Menge: 5,000 St

**03.02.60 Losflansch aus PP mit Stahleinlage DN 150**
Losflansch aus PP mit Stahleinlage DN 200 für
Vorschweißbund 225 x 20,5 PE100, liefern und fertig
montieren, einschließlich Lieferung und Einbau der
Schrauben und Unterlegscheiben aus V4A-Stahl und der
Mutter, sowie der Dichtung, Flanschverbindung nach DIN
EN 1092-2 für PN 10 Maße nach DIN EN ISO 15494/C
Menge: 1,000 St

**03.02.70 Losflansch aus PP mit Stahleinlage DN 80**
Losflansch aus PP mit Stahleinlage DN 150 für
Vorschweißbund 90 x 8,2 PE100, liefern und fertig
montieren, einschließlich Lieferung und Einbau der
Schrauben und Unterlegscheiben aus V4A-Stahl und der
Mutter, sowie der Dichtung, Flanschverbindung nach DIN
EN 1092-2 für PN 10 Maße nach DIN EN ISO 15494/C
Menge: 5,000 St

**03.02.80 Druckrohrleitung 90 x 8,2 PE100 SDR 11**
Druckrohrleitung 90 x 8,2 PE-100 SDR 11 liefern und
einbauen, DiBt Zulassung für den Einsatz im
Abwasserbereich,
entsprechend Zeichnung auf Einzellängen zuschneiden,
mit
entsprechenden Formteilen einbauen, einschließlich
aller
Schweißverbindungen und Nebenarbeiten sowie
zusätzlichen
Aufwendungen für den Einbau im Pumpenschacht, in einer
lichten Höhe von ca. 3,20 m (Gerüst in gesonderter Pos.
enthalten).
Menge: 4,000 m

**03.02.90 Passlänge 180 x 10,7 PE-100 SDR 17**
Passlänge 225 x 20,5 PE-100 SDR 11 liefern und
einbauen, DiBt Zulassung für den Einsatz im
Abwasserbereich,
entsprechend Zeichnung auf Einzellängen zuschneiden,
mit
entsprechenden Formteilen einbauen, einschließlich
aller
Schweißverbindungen und Nebenarbeiten sowie
zusätzlichen
Aufwendungen für den Einbau in der Zwischenwand zum
Sammelraum. L ca. 90 cm
Einbauhöhe ca. 2,0 m ü. OKF
Menge: 1,000 St

**03.02.100 Bogen 15-45° 90 x 8,2 PE100**
Bogen 90° für Rohrleitung 90 x 8,2 PE100 liefern und
einbauen, einschließlich aller Nebenarbeiten und
Schweißverbindungen
nur bei Notwendigkeit von Höhen oder Lageanpassung
Menge: 2,000 St

**03.02.110 Sattelstutzen 45°, 90 x 8,2 PE100**
Sattelstutzen für Rohrleitung 90 x 8,2 auf 125 x 11,4
PE100 als
Sonderformstück anfertigen, liefern und einbauen,
einschließlich aller Nebenarbeiten und
Schweißverbindungen
Menge: 1,000 St

**03.02.120 PE Rohr DA 110 als Sondenrohr**
PE-Rohre für Abwasserleitungen geeignet für Stumpf- und
Muffenschweißung, im Pumpenschacht montieren und im
Rohrgraben verlegen.
Menge: 3,000 m

**03.02.130 MULTI/JOINT Kupplung 3000, DN 200 für Abwasser**
MULTI/JOINT Kupplung, nicht längskraftschlüssige
Verbindung für alle Rohrmaterialien, aus duktilem
Gusseisen GGG, mit Epoxyd-Wirbelsinter-Beschichtung
rot, abwassertauglich, für Nenndruck PN16
liefern und als Verbindung zwischen neuer Leitung DN
200 GGG und vorhandener Zulaufleitung DN 200 Stz.
einbauen.
Multi-Joint 3000 Muffe/Muffe, Uni/Fikser o.glw.
Menge: 1,000 St

**03.02.140 Be- und Entlüftungsleitung KG DN 160**
Entlüftungsleitung im Armaturenschacht DN 160 KG
liefern und einbauen, einschließlich aller benötigter
Formteile und Übergangsformstück auf Edelstahl DN 150
Menge: 4,000 m

**03.02.150 Be- und Entlüftungskamin LK DN 150, V2A**
mit Haube mit insektensicherem Edelstahlsieb,
einschließlich Einbau eines Rohrbiofilters für
wartungsarmes Auswechseln der Filtermasse,
liefern und einschließlich aller erforderlichen
Nebenarbeiten ab Übergang auf KG-Rohr in unbefestigte
Fläche einbauen.
OK Dunsthut >= 500 mm über OK Gelände
komplett aus Edelstahl V4A
Menge: 1,000 St

**03.02.160 Kabelleerrohr DA 110 liefern und verlegen**
KG-Rohre für Abwasserleitungen mit Steckmuffe
und vormontiertem Lippendichtring nach EN 1401
aus Hart PVC für hohe Belastung SN  10 kN/m2 mit
einseitiger Steckmuffe DN 110 mm mit eingezogenem
Kabelzugdraht liefern teilweise auf
benögtigte Länge kürzen, und  zwischen Pumpwerk  und
Schaltschrank in gesondert ausgewiesenen Kabelgräben
verlegen.
Länge 20 m
Menge: 10,000 St

**03.02.170 KG Bogen 15-45° DN 110**
Hart-PVC Bogen
für Abwasserleitungen mit Steckmuffe
und vormontiertem Lippendichtring nach EN 1401
aus Hart PVC für hohe Belastung SN SN 10 kN/m2 mit
einseitiger Steckmuffe DN 110 mm DI ca. 103 mm
eingezogenem  Kabelzugdraht liefern und  zwischen
Pumpwerk  und Schaltschrank in gesondert ausgewiesenen
Kabelgräben zur Verbindung v. g. K G Rohre einbauen.
Abwinkelung : 15-45 Grad nach Erfordernis
Menge: 4,000 St

**03.02.180 KG Rohr DN 110 mit PE- Rohr verbinden**
Kabelleerrohr aus KG- Rohr mit Rohrstutzen aus PE DA
110 im
Pumpwerk und im bestehenden Schaltschrank verbinden:
Die Verbindung muss wasser- und gasdicht sein.
alle Materialien und Leistungen sin einzukalkulieren.
Menge: 4,000 St

**03.02.190 Übergang KG DA 160 auf Edelstahl DN 150**
Übergangsformstück für Be- und Entlüftungskamin
Menge: 1,000 St

**03.02.200 Halteschellen für Druckrohrleitung 90 x 5,4 PE100**
Erforderlichen Halterungen aus Edelstahl V4A für
Rohrleitung, DN 80 St und DA 90 PE
mit einliegendem Moosgummi, einschließlich der
entsprechenden Befestigungsanker zur Befestigung an der
Schachtwandung aus Stahlbeton mit PE-Auskleidung,
entpsrechend der statischen Erfordernisse liefern und
einbauen, entsprechendes Befestigungsmaterial liefern
und
einschließlich aller erforderlichen Nebenarbeiten
Menge: 6,000 St

**03.02.210 Halteschellen für Sondenrohr 110 x 10 PE100**
Erforderlichen Halterungen aus Edelstahl V4A für
Rohrleitung 110 x 10 PE100 mit einliegendem Moosgummi,
einschließlich der entsprechenden Befestigungsanker zur
Befestigung an der Schachtwandung aus Stahlbeton,
entsprechend der statischen Erfordernisse liefern und
einbauen, Befestigungsmaterial liefern, einschließlich
aller
erforderlichen Nebenarbeiten
Menge: 2,000 St

**03.02.220 Halteschellen für Belüftungsrohr 160 x 9,5 PE100**
Erforderlichen Halterungen aus Edelstahl V4A für
Rohrleitung 160 x 9,5 PE100 mit einliegendem Moosgummi,
einschließlich der entsprechenden Befestigungsanker zur
Befestigung an der Schachtwandung aus Stahlbeton,
entsprechend der statischen Erfordernisse liefern und
einbauen, Befestigungsmaterial liefern, einschließlich
aller
erforderlichen Nebenarbeiten
Menge: 2,000 St

**03.02.230 Tragkonstruktionen**
Tragkonstruktionen für Rohrleitungen, Armaturen, Kabel
aus Stahl-Profilen nach statischem Erfordernis,
mit Ankerplatten aus PE (ges. Pos.) an der Wand und der
Decke des PE-Schachtes befestigen, einschl.
Rohrschellen für
Rohrleitung DA 80 x 8,2
einschl. erforderlicher Bohrungen, Schwerlastdübel,
Befestigungsmaterial, sowie aller Lieferungen und
Leistungen:
1 St Abhängung von der Decke ca. 1,50 m Länge für RL
DA 90
2 St Konsolen mit Aussteifung zu Wandbefestigung,
Abstand
der Rohrachse ca. 70 cm für RL DA 90
2 St Wandbefestigung für Belüftung DA 160, Abstand der
Rohrachse ca. 35 cm
2 St Wandbefestigung für Sondenrohr DA 110, Abstand der
Rohrachse ca. 35 cm
6 St Kabelaufhängung entlag der Innenwand
6 St Befestigung umlaufender Potentialausgleich
Menge: 1,000 Psch

**03.02.240 Rohrstütze im MID-Schacht**
Tragkonstruktionen für Rohrleitungen, Armaturen,
aus Stahl-Profilen nach statischem Erfordernis,
Befestigung auf
dem Schachtboden aus Stahlbeton als Rohrstütze
Höhe ca. 0,5 m
Menge: 2,000 St

*Hinweis*
Zwangsbelüftung des Pumpenraumes

**03.02.250 Rohr DN 150, 1.4571 DA 168,3 x 2,0**
Rohrleitung, Edelstahl, V4A, Werkstoff-Nr. 1.4571, DN
150, DA
168,3 x 2,0, liefern, Rohrlänge vor Ort messen und
Rohr auf Länge schneiden, Länge ca. 5,50 m, am unteren
Rohrende unter 45° angeschrägt, einschl. aller
Halterungen
einbauen. Schnittverluste einkalkulieren.
Menge: 1,000 St

**03.02.260 Dunsthut DA 168,3, Edelstahl**
Dunsthut DA 168,3 Edelstahl, V4A, Werkstoff-Nr. 1.4571,
liefern und montieren
Menge: 1,000 St

#### Bereich 03.03 Pumpen und Zubehör

*Hinweis*
Hinweis:

Alle Einbauten und deren Befestigung im Pumpenschacht
sind mit dem Hersteller des PE-Schachtes abzustimmen
bzw.
durch diesen ausführen zu lassen.

**03.03.10 Abwassertauchmotorpumpe DN 80**
Überflutbare Pumpe in verschleißfester Ausführung,
komplett
mit Motor und 10 m Kabel, Ölumlaufkühlung für
S1-Dauerbetrieb bei voll aufgetauchtem Motor mit
interner
Feuchtesonde und Auswerterelais

Pumpentyp :  C03U-LHN3 '.....................' o. glw.
Fördermedium : Abwasser, kommunal, ungereinigt
Max. Mediumtemp: 40,0 °C
Förderstrom :  20 l/s
Förderhöhe :  11 m
Leistungsbedarf: 5,30 kW

Lieferumfang
Pumpe mit Aufstellteilen
Aufstellungsart : stationär 2-Stangenführung
Einbautiefe :  4,77 m
Flanschkrümmer: DN 80 Grauguss EN-GJL-250
Hebezeugtyp :  Kette
Laufradform:  Freistromrad (F)
Druckstutzen:  DN 100, PN 10

Motordrehzahl:  2.900 1/min
Frequenz:  50 Hz
Betriebsspannung: 400 V
P1:  5,3 kW
E-Motor:  4,0 kW
Nennstrom max.: 10,3 A
Motorschutzart:  IP68
Einschaltart:  Stern-Dreieck
Leitungslänge:  10,00 m
Anschlussleitung: S1BN8-F 12G2.5
Kabeleinführung: Längswasserdicht vergossen
Aufstellart:  Vertikal
Gewicht:  105 kg
liefern und auf dem Pumpwerksboden befestigen,
einschl. aller
Lieferungen und Leistungen.
Menge: 2,000 St

**03.03.20 Doppel-Führungsrohre 1 1/4", L ca. 4,8 m**
als Führung der Abwassertauchpumpen:
Gleitrohrsystem aus Edelstahl V4A, Werksstoff - Nr.
1.4571, bestehend aus 2 Führungsrohren, (jeweils bis
an die Oberkante der Schmutzwasserpumpstation
reichend), einschl. Befestigung mit Befestigungsplatten
am Pumpenschacht, (Innenseite Einstiegsöffnung)
einschl. aller Lieferungen und Leistungen
Aufmaß vor Ort ist erforderlich
Menge: 1,000 psch

**03.03.30 Absenkvorrichtung NW 80/100**
Absenkvorrichtung NW 80/100
Material GG 20, Flanschabgang DN 100 PN 16
inkl. Gleitklaue liefern und montieren.
Befestigung siehe Vortext
Menge: 2,000 St

**03.03.40 Mit Schwerlastankern befestigte Haken**
Mit Schwerlastankern befestigter Haken für das
Einhängen der
Edelstahlkette zum Ziehen der Pumpen,
komplett aus Edelstahl V4A, W.-Nr. 1.4571, Haken
bemessen für das Umsetzen der Pumpe
für Lastaufnahme bis 50 kg liefern und montieren.
Abstimmung mit dem Lieferanten des PE-Schachtes
Menge: 2,000 St

**03.03.50 Aufzugskette Edelstahl, ca. 5 m Länge inkl. Schäkel**
Aufzugskette als Lastkette zum Ziehen der
Abwassertauchpumpe,
für zulässiges Hubgewicht bis 200 kg,
Kette aus Edelstahl, V4A, Werkstoff - Nr. 1.4571
mit Doppelschäkeln im Abstand von 1,50 m (an der
Schachtoberkante der PST eingehangen),
Kettenlänge >= 6,00 m
einschl. Aufhängevorrichtung und alle
Befestigungen komplett liefern und montieren.
Menge: 2,000 St

#### Bereich 03.04 Armaturen und Zubehör

**03.04.10 Absperrklappe DN 80,**
Absperrschieber AWP 2001 SL weichdichtend mit Flanschen
nach DIN 3352 Teil 4 B, mit schraubenloser
Oberteilverbindung für Abwasser DN 80
DIN-DVGW Prüfzeichen NW-6202AT2609 mit innenliegendem
Spindelgewinde, Baulänge FTF DIN EN 558-1, Reihe 15
(F5) Flansche PN 16 nach DIN 2501 Prüfung nach DIN
3230, Teil 4 Gehäuse und Oberteil GGG 50 (Werkstoff Nr.
0.7050) schwerer Korrosionsschutz innen und außen
mittels EPOXY-Deckschicht (Wirbelsinterverfahren EWS)
nach GSK-Vorschrift Schließkörper GGG 50  (Werkstoff
Nr. 0.7050) mit aufvulkanisierten NBR-Kautschuk (DN
40/50 Oberteil Messing (Werkstoff Nr. 2.0402)
Schließkörper Messing (Werkstoff Nr. 2.0340.02) mit
aufvulkanisierten NBR-Kautschuk Spindel X20Cr13
(Werkstoff Nr. 1.4021) wartungsfreie dreifache O-Ring
Spindelabdichtung mit zusätzlicher Schmiernut
entwässerter Schließkörper freies Spindelende
geeignet zum Erdeinbau
komplett mit Spindelverlängerung, Betonauflager,
Schieberkappe aus Guss

angebotenes Fabrikat:
'..................................................'
Menge: 2,000 St

**03.04.20 Plattenschieber für Abwasser DN 200**
Plattenschieber DN 200 für den Einsatz im
Abwasserbereich
liefern und einbauen, kurze Baulänge
Spindel aus Edelstahl V4A, L ca. 3,0 m
Spindelmutter aus Bronze,
Korrosionsschutz innen und außen Epoxid-Beschichtung
nach GSK-Richtlinien,
einschließlich der Dichtungen, sowie der erforderlichen
Schrauben, Unterlegescheiben und Muttern aus V4A-Stahl
komplett liefern und einbauen.
Flanschverbindungen nach DIN EN 1092-2 für PN 10.
Erschwernis für Einbau unter beengten Bedingungen,
der Flansch muss möglichst nah an der Schachtwand sein,
die Flanschverbindung ist vor dem Einbau in die
Schachtwand
herzustellen.
Menge: 1,000 St

**03.04.30 Kugelrückschlagventil für Abwasser DN 80, PN 10**
Kugelrückschlagventil aus Gusseisen mit NBR-Kugel
Hebesystem - Rückflussverhinderer für Abwasser, PN, 10
DN 80, Baulänge nach EN 558-1 Reihe 14 (F4)
Flanschanschlussmaße nach EN 1092-2, PN 10;

mit Hebesystem
epoxidbeschichtet
Kugel: Aluminium/Gusseisen mit NBR-Gummibeschichtung
für senkrechten Einbau
Galvanische Trennung der Flanschverbindung

liefern und einschl. aller Lieferungen und Leistungen
im
Steigstrang im Pumpenschacht einbauen.
Einbauhöhe ca. 4 m über Schachtsohle

angebotenes Fabrikat:
'..................................................'
Menge: 2,000 St

**03.04.40 MID DN 80**
angebotenes Fabrikat:
'..................................................'
Menge: 1,000 St

**03.04.60 Rohrstütze für Armaturen DN 80**
Rohrstütze liefern und im MID-Schacht einbauen, (Stahl,
feuerverzinkt (EN ISO 1461)und pulverbeschichtet) für
das
Abstützen der Armaturen im Armaturenschacht, nach
statischen Erfordernissen, Stützhöhe ca. 0,50 m.
Inklusive
Standfuß und Lagerschale für die Rohrleitung. In den
EP sind
die Montage und alle zusätzlichen Aufwendungen
einzukalkulieren.
Menge: 2,000 St

**03.04.70 Bezeichnungsschilder**
Bezeichnungsschilder aus Kunststoff mit Nuten zum
Einschieben der Beschriftung sowie transparenter
Abdeckung, Halter aus hochschlagfestem Kunststoff und
Befestigung mit Kunststoffspannband

Abmessung:  100 x 50 mm

liefern und einbauen.
Menge: 4,000 St

#### Bereich 03.05 Einbauten

**03.05.10 Ringraumabdichtung für DA 90 / DN 150**
Doppeltdichtende Ringraumdichtung, für vorgenannte
Rohrdurchführung,
Medienrohr:  DA 90 x 8,2
Rohrdurchführung:  DN 150

Ringraumdichtung, geteilte Ausführung für den
nachträglichen Einbau, doppelt dichtend, mit
abwasserbeständigem Dichtgummi, alle Edelstahlteile
aus V4A, Werkstoff-Nr. 1.4571,
liefern und montieren
Menge: 7,000 St

**03.05.20 Ringraumabdichtung für DA 110 / DN 200**
Doppeltdichtende Ringraumdichtung, für vorgenannte
Rohrdurchführung,
Medienrohr:  PE DA 110
Kernbohrung:  ca. DN 200
Ringraumdichtung, geteilte Ausführung für den
nachträglichen Einbau, doppelt dichtend, mit
abwasserbeständigem Dichtgummi, alle Edelstahlteile
aus V4A, Werkstoff-Nr. 1.4571,
liefern und montieren
Menge: 3,000 St

**03.05.30 Kabelabdichtung PE Rohr DN110**
Dichtsystem zum Einbau im Leerrohr DN
110, für gas- und wasserdichte Kabeldurchführung
bestehend Blinddeckel mit Abdichtung zum Leerrohr und
im
Blinddeckel eingebauten Kabelverschraubungen für die
Durchführung von bis zu 3 Kabeln/ Erdungsseilen je
Blinddeckel, Querschnitte
entsprechend Kabel komplett mit allem erforderlichen
Zubehör liefern, Kabel/Seil durchführen, einbauen und
abdichten.
Menge: 4,000 St

**03.05.40 Schachtabdeckung 1500x1500 Wiedereinbau**
*** Grundposition ZZ 001.0
Schachtabdeckung, aus Rückbau
1500 mm x 1500 mm einschl. aller Nebenarbeiten in der
Schachtabdeckplatte montieren,
Alle Befestigungsteile sind neu zu liefern.
einschl. Koordinierung mit dem Hersteller der
Deckenplatte für das Einbetonieren des Rahmens.
Menge: 1,000 St

#### Bereich 03.06 EMSR-Technik

*Hinweis*
Die Anpassung der EMSR-Technik erfolgt durch den AG

**03.06.10 Koordinierungszuschlag - EMSR**
Der Koordinierungszuschlag dient für die Koordinierung
und zeitlichen Organisation und Abstimmungsmaßnahmen
zwischen dem AN und dem AG. Dazu zählen alle
telefonischen,
Vor-Ort-Abstimmungen und Informationen zwischen der
Baufirma dem AG.
Menge: 1,000 Psch

**03.06.20 Anpassung Anschluss der Pumpen**
Anpassung Anschluss der Lüftungsanlage
Verängerung der Kabel und Anschluss an den Lüfter
Menge: 1,000 Psch

**03.06.30 Einbau einer Lasersonde und Anschluss**
Ausbau der Lasersonde, einschl. Konsole, zum
Wiedereinbau
zwischenlagern und nach Beendigung der
Sanierungsarbeiten
wieder einbauen, einschl. Lieferung der
Befestungsmittel,
Einbau erfolgt auf bauseits hergestellter Ankerplatte.
Menge: 1,000 St

**03.06.40 Neuanschluss der Kabel im Pumpenschacht**
Einzug der Kabel bzw. Leitungen (2 St) in das
Schutzrohr und
Anschluss der Kabel bis 8x2,5 mm² vom vorh.
Steuerschrank
zum sanierten Sammelschacht für den Anschluss von
Mess-Sonde
Schwimmerschaltung
einschl. aller Nebenarbeiten und erforderlichen
Leistungen.
Menge: 1,000 Psch

**03.06.50 Dichtsatz für Kabel im Leerrohr DN 100**
Dichtsystem zum Einbau in Kernbohrung bzw. Leerrohr DN
100, für gas- und wasserdichte Kabeldurchführung
bestehend Blinddeckel mit Abdichtung zum Leerrohr und
im
Blinddeckel eingebauten Kabelverschraubungen für die
Durchführung von bis zu 3 Kabeln/ Erdungsseilen je
Blinddeckel, Querschnitte
entsprechend Kabel komplett mit allem erforderlichen
Zubehör liefern, Kabel/Seil durchführen, einbauen und
abdichten.
Menge: 3,000 St

**03.06.60 Kabuflexrohr DA 110 für Kabeleinführung**
liefern und einbauen.
Länge:  ca. 200 mm
Menge: 3,000 St

**03.06.70 Kabelabdichtung KG Rohr DN110**
Dichtsystem zum Einbau in Kernbohrung bzw. Leerrohr DN
110, für gas- und wasserdichte Kabeldurchführung
bestehend
Blinddeckel mit Abdichtung zum Leerrohr und im
Blinddeckel eingebauten Kabelverschraubungen für die
Durchführung von bis zu 3 Kabeln/ Erdungsseilen je
Blinddeckel, Querschnitte
entsprechend Kabel komplett mit allem erforderlichen
Zubehör liefern, Kabel/Seil durchführen, einbauen und
abdichten.
Menge: 3,000 St

**03.06.80 Erdleitung Edelstahl Rundeisen**
Erdleitung Rundeisen aus Edelstahl 1.4571,
Durchmesser 10 mm liefern und im gesondert
ausgewiesenen Kabelgraben verlegen.
Menge: 8,000 m

**03.06.90 Erdungsseil Edelstahl**
Erdleitung über flexibles Erdungsseil  aus Edelstahl
1.4571, Durchmesser 10 mm liefern und im gesondert
ausgewiesenen Kabelgraben/ in Leerohren bzw. im
Abwassersammelraum verlegen.
Menge: 10,000 m

**03.06.100 Kreuzverbinder Niro**
Kreuzverbinder, für Rundeisen oder Erdungsseil,
Durchmesser 10 mm,
auf Rundeisen, Durchmesser 10 mm mit Zwischenplatte
Niro V4A, Schrauben und Muttern, liefern und einbauen.
Menge: 2,000 St

**03.06.110 Erdungsschellen bis DN 150**
Erdungsschellen für den Anschluss von
Potentialausgleichsleitungen/Erdungsseilen bis 10 mm
an diverse Rohrleitungen aus Edelstahl bis DN 150
liefern und anbauen.
Menge: 2,000 St

**03.06.120 Anschlußklemme an Edelstahlkonstruktion**
Verbindungsklemme für Anschluß von
Potentialausgleichsleitungen/Erdungsseilen bis 10 mm
Durchmesser an Bauteile aus Edelstahl rostfrei 1.4571
liefern und fachgerecht anbauen.
Menge: 4,000 St

**03.06.130 Potentialausgleich Pumpwerk**
Potentialausgleich nach VDE 0165 bestehend aus
Verbindungen über v.g. gesondert ausgwiesenen
Edelstahlseile und Klemmen zwischen allen metallisch
leitenden Teilen im Pumpwerk, Schaltschrank und der
Erdungsanlage herstellen,
meßtechnischer Nachweis und Übergabe einer
entsprechenden Bescheinigung.
.
Menge: 1,000 psch

**03.06.140 Kabelabdichtung KG Rohr DN110**
Dichtsystem zum Einbau in Leerrohr DN 110, für gas-
und wasserdichte Kabeldurchführung bestehend
Blinddeckel mit Abdichtung zum Leerrohr und im
Blinddeckel eingebauten Kabelverschraubungen für die
Durchführung von bis zu 3 Kabeln/ Erdungsseilen je
Blinddeckel, Querschnitte
entsprechend Kabel komplett mit allem erforderlichen
Zubehör liefern, Kabel/Seil durchführen, einbauen und
abdichten.
Menge: 2,000 St

#### Bereich 03.07 Inbetriebnahme, Probebetrieb, Dokumentat

**03.07.10 Inbetriebnahme**
Zur Inbetriebnahme gehören:
- die Druckprüfung aller Rohrleitungssysteme
- die erfolgreiche Funktionsprüfung aller Anlagenteile
- Kalibrierung, Parametrierung, Kontrolle und
  Nachjustierung sämtlicher Messgeräte etc.
- Erstellung der Inbetriebnahmeprotokolle
Menge: 1,000 psch

**03.07.20 Dichtheitsprüfung für Pumpenschacht DN 3500**
entsprechend DIN EN 1610 einschließlich Erstellung des
Prüfberichtes und aller Lieferungen und Leistungen
durchführen. Prüfverfahren nach Wahl des AN. Bei
Prüfung mit Wasser ist das Wasser durch den AN zu
liefern und nach erfolgter Prüfung schadlos zu
beseitigen. Die Dichtheitsprüfung hat von einem
unabhängigen, zugelassenen Prüfer vorgenommen zu
werden. Lichte Höhe Sammelschacht: 4,8 m, Gesamtvolumen
ca. 48 m3
Menge: 1,000 St

**03.07.30 Probebetrieb, Einweisung**
mindestens 72 stündiger Probebetrieb unter der Leitung
eines erfahrenen Inbetriebsetzungsingenieurs
Probebetrieb, event. Optimierung der vertraglichen
Leistung
im Beisein des Bedienungspersonals
umfassende Einweisung des späteren Bedienungspersonals
in alle Betriebszustände der Anlage

Probebetrieb und Einweisung sind als Nachweis für die
Erbringung der Vertragsleistung zu sehen und sind daher
Bedingung für die Abnahme.
Menge: 1,000 psch

**03.07.40 Installation und Inbetriebnahme**
Installation und Inbetriebnahme der
Maschinentechnik einer Pumpstation durch den
Hersteller bzw. den Kundendienst Endmontage
PW-Einbauten, Einsetzen der Pumpen (bei großen Pumpen
sind bauseits Hilfsmittel bereitzustellen),
Anklemmen von Pumpen und Niveaumessung mit
Funktionsprüfung und Einstellung Steuergerät sowie
Inbetriebnahme mit Einweisung im Zuge der
Komplettierungsmontage bei 1-maliger Anreise.
Menge: 1,000 psch

**03.07.50 Bedienungsanleitung, Dokumentation**
Erarbeitung und Übergabe aller Unterlagen, wie
- Prüfzeugnisse bzw. - bescheinigungen
- Prüf- und Zulassungsbescheinigungen
- Darstellung der Leitungsführungen
- detaillierte Dokumentation der verwendeten
Materialien,
  Geräte, Aggregate, etc. einschl. Zulassungen
- detaillierte Betriebsanleitung mit Funktionserklärung
  sämtlicher Bedienelemente für die gesamte
Anlagentechnik
- detaillierter Service- und Wartungsplan mit allen
notwendigen
  Wartungs- und Wechselintervallen
- Anschlusspläne für elektrotechnische Anlagenteile
  (siehe Los Elektotechnik)
gemäß den Vorgaben des AG.
Unterlagen in 3- facher Ausfertigung.
Planunterlagen in der endgültigen Form (Bestand) in
Papierform und in digitaler Form auf Datenträger
Menge: 1,000 psch

**03.07.60 Koordinierungszuschlag - EMSR**
Der Koordinierungszuschlag dient für die Koordinierung
und zeitlichen Organisation und Abstimmungsmaßnahmen
zwischen dem AN und der Gruppe EMSR des Betreibers.
Dazu
zählen alle telefonischen, Vor-Ort-Abstimmungen
und Informationen zwischen der Baufirma der Gruppe
EMSR.
Menge: 1,000 Psch

**03.07.70 Druckprüfung für Druckleitungen bis DA 90, PN 10**
Druckprüfung einschließlich Formstücke und Armaturen
nach DIN EN 805 und Angabe des AG vornehmen, hierzu
gehören:
1.  Erstellen, Vorhalten und Beseitigen der
notwendigen Widerlager.
2.  Gerätegestellung zur Durchführung der
Druckprüfung (selbstschreibendes Messgerät)
3.  Erstellung eines Druckprüfungsprotokolls
4.  Entleeren der Leitungsstrecke mit Vorhalten der
erforderlichen Rohre, Formstücke und Armaturen.
Der AN hat die schadlose Ableitung des Wassers zu
gewährleisten.
Die Druckprüfung hat von einem unabhängigen,
zugelassenen Prüfer vorgenommen zu werden.
Zur Prüfung der Druckleitung DA 90/125 PE 100
Menge: 10,000 m

**03.07.80 Pumpwerksdokumentation**
Pumpwerksdokumentation (1-fach)
Betriebsbuch in Papierform und im PDF-Format auf CD-ROM
Menge: 1,000 psch

#### Bereich 03.08 Stundenlohnarbeiten

*Hinweis*
Stundenlohnarbeiten Stundenlohnarbeiten sind nur auf
ausdrückliche Anordnung des AG auszuführen.
Stundenlohnarbeiten werden nur für Leistungen
anerkannt, die nicht nach vorhergehenden Positionen
abgerechnet werden können.

**03.08.10 Obermonteur**
Obermonteur
einschl. aller Zuschläge.
Menge: 5,000 h

**03.08.20 Monteur**
Monteur
einschl. aller Zuschläge
Menge: 5,000 h

**03.08.30 Hilfskraft**
Hilfskraft
einschl. aller Zuschläge.
Menge: 5,000 h

USt %: 19,00
